# Junta em pavimento contínuo interior decorativo de marmorite "in situ", com perfil pré-moldado

- Propriedade do ficheiro: CYPE INGENIEROS, S.A.
- Formato: FIEBDC-3/2002
- Moeda: EUR
- Custos indirectos: 3.00 %
- IVA: 23.00 %

## R Revestimentos

### RS Pavimentos

#### RSC De marmorite

**RSC110** m Junta em pavimento contínuo interior decorativo de marmorite "in situ", com perfil pré-moldado.
Junta de construção, em pavimento contínuo interior decorativo de marmorite "in situ", com perfil em "L" de latão, de 8 mm de altura. Inclusive pés de ancoragem e elementos de fixação.
Inclui: Implantação da junta. Corte e colocação do perfil. Execução das uniões entre perfis. Resolução de encontros. Fixação e ajuste dos perfis.
Critério de medição de projecto: Comprimento medido segundo documentação gráfica de Projecto.
Critério de medição de obra: Medir-se-á o comprimento realmente executado segundo especificações de Projecto.

| Código | Un | Descrição | Rendimento | Preço | Importância |
|---|---|---|---|---|---|
| mt18wwe060a | m | Perfil em "L" de latão, de 8 mm de altura, para a formação de juntas de construção em pavimento contínuo interior decorativo de marmorite "in situ", de até 8 mm de espessura; com pés de ancoragem e elementos de fixação. (material) | 1.050 | 13.10 | 13.76 |
| mo020 | h | Oficial de 1ª construção. (mão de obra) | 0.050 | 22.68 | 1.13 |
| mo113 | h | Operário não qualificado construção. (mão de obra) | 0.050 | 21.45 | 1.07 |
| % | % | Custos directos complementares | 2 % | 15.96 | 0.32 |
|  |  | Custos directos |  |  | 16.28 |
