# Tapete de PVC

- Propriedade do ficheiro: CYPE INGENIEROS, S.A.
- Formato: FIEBDC-3/2002
- Moeda: EUR
- Custos indirectos: 3.00 %
- IVA: 23.00 %

## R Revestimentos

### RS Pavimentos

#### RSF Carpetes e tapetes

**RSF011** m² Tapete de PVC.
Tapete com base de PVC, acabamento superficial com fibras de coco de cor verde, espessura total 20 mm, de 0,8 m de largura, uso interior e exterior, enrolável, instalado em caixa de pavimento formado por fosso de 20 mm de profundidade (não incluído neste preço). Inclusive preparação da superfície suporte.
Inclui: Preparação da superfície suporte. Colocação do tapete.
Critério de medição de projecto: Superfície medida segundo documentação gráfica de Projecto.
Critério de medição de obra: Medir-se-á a superfície realmente executada segundo especificações de Projecto.

| Código | Un | Descrição | Rendimento | Preço | Importância |
|---|---|---|---|---|---|
| mt18fep010orb | m² | Tapete com base de PVC, acabamento superficial com fibras de coco de cor verde, espessura total 20 mm, de 0,8 m de largura, uso interior e exterior, enrolável, para instalar em caixa de pavimento formado por fosso de 20 mm de profundidade. (material) | 1.000 | 30.58 | 30.58 |
| mo027 | h | Oficial de 1ª instalador de alcatifas e revestimentos têxteis. (mão de obra) | 0.030 | 24.63 | 0.74 |
| mo065 | h | Ajudante de instalador de alcatifas e revestimentos têxteis. (mão de obra) | 0.030 | 24.04 | 0.72 |
| % | % | Custos directos complementares | 2 % | 32.04 | 0.64 |
|  |  | Custos directos |  |  | 32.68 |
