# Embelezador flexível de PVC, para remate de lâmina de espuma de poliuretano de alta densidade

- Propriedade do ficheiro: CYPE INGENIEROS, S.A.
- Formato: FIEBDC-3/2002
- Moeda: EUR
- Custos indirectos: 3.00 %
- IVA: 23.00 %

## S Equipamentos fixos e sinalização

### SD Protecções

#### SDR Lâminas e painéis protectores para revestimentos murais

**SDR100** m Embelezador flexível de PVC, para remate de lâmina de espuma de poliuretano de alta densidade.
Embelezador flexível de PVC, de 1 cm de diâmetro, cor branca, para remate de lâmina de espuma de poliuretano de alta densidade, fornecido em rolos de 1000 cm de comprimento. Colocação em obra: com cola.
Inclui: Preparação e limpeza do paramento vertical. Marcação. Aplicação da cola. Colocação do elemento.
Critério de medição de projecto: Comprimento medido entre eixos, segundo documentação gráfica de Projecto.
Critério de medição de obra: Medir-se-á, a eixos, o comprimento realmente executado segundo especificações de Projecto.

| Código | Un | Descrição | Rendimento | Preço | Importância |
|---|---|---|---|---|---|
| mt53pdi090a | m | Embelezador flexível de PVC, de 1 cm de diâmetro, cor branca, para remate de lâmina de espuma de poliuretano de alta densidade, fornecido em rolos de 1000 cm de comprimento. (material) | 1.000 | 4.60 | 4.60 |
| mt29cam030 | Ud | Aerossol de 400 ml de cola, transparente, para uso interior e exterior. (material) | 0.100 | 7.99 | 0.80 |
| mo080 | h | Ajudante de montador. (mão de obra) | 0.050 | 22.13 | 1.11 |
| % | % | Custos directos complementares | 2 % | 6.51 | 0.13 |
|  |  | Custos directos |  |  | 6.64 |
