# Lavatório com coluna

- Propriedade do ficheiro: CYPE INGENIEROS, S.A.
- Formato: FIEBDC-3/2002
- Moeda: EUR
- Custos indirectos: 3.00 %
- IVA: 23.00 %

## S Equipamentos fixos e sinalização

### SP Aparelhos sanitários adaptados e ajudas técnicas

#### SPL Lavatórios

**SPL020** Ud Lavatório com coluna.
Lavatório mural com frontal ergonómico, de porcelana sanitária, acabamento termoesmaltado, cor branca, código de pedido 500.292.01.1, série Selnova Comfort, modelo Selnova Comfort "GEBERIT", de 650x550x150 mm, com um orifício para as torneiraa e escoadouro, com válvula de drenagem de latão cromado, código de pedido 500.055.00.1 e jogo de fixação de 2 peças, código de pedido 500.121.00.1, com coluna de lavatório, de porcelana sanitária, acabamento termoesmaltado, cor branca, código de pedido 500.341.01.1, série Selnova, e elemento de drenagem com sifão garrafa de ABS, de cor preto acabamento mate, código de pedido 151.035.14.1. Inclusive jogo de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30sfg010U | Ud | Lavatório mural com frontal ergonómico, de porcelana sanitária, acabamento termoesmaltado, cor branca, código de pedido 500.292.01.1, série Selnova Comfort, modelo Selnova Comfort "GEBERIT", de 650x550x150 mm, com um orifício para as torneiraa e escoadouro. (material) | 1.000 | 126.70 | 126.70 |
| mt30asg010h | Ud | Válvula de drenagem de latão cromado, código de pedido 500.055.00.1, "GEBERIT", de 60 mm de comprimento, com tampa integrada exterior com botão de accionamento. (material) | 1.000 | 45.70 | 45.70 |
| mt30asg040h | Ud | Jogo de fixação de 2 peças, código de pedido 500.121.00.1, "GEBERIT", para lavatório. (material) | 1.000 | 11.20 | 11.20 |
| mt30asg070pf | Ud | Sifão garrafa de ABS, de cor preto acabamento mate, código de pedido 151.035.14.1, "GEBERIT", com saída de 40 mm de diâmetro exterior, para lavatório, com embelezador. (material) | 1.000 | 34.50 | 34.50 |
| mt30seg022h | Ud | Coluna de lavatório, de porcelana sanitária, acabamento termoesmaltado, cor branca, código de pedido 500.341.01.1, série Selnova "GEBERIT", de 190x170x700 mm. (material) | 1.000 | 51.60 | 51.60 |
| mt30www005 | Ud | Cartucho de 300 ml de silicone ácida monocomponente, fungicida, para vedação de juntas em ambientes húmidos. (material) | 0.012 | 7.50 | 0.09 |
| op00ato010 |  | Aparafusadora. | 1.000 | 0.00 | 0.00 |
| op00mar010 |  | Martelo. | 1.000 | 0.00 | 0.00 |
| op00tal010 |  | Berbequim. | 1.000 | 0.00 | 0.00 |
| mo008 | h | Oficial de 1ª canalizador. (mão de obra) | 1.500 | 23.31 | 34.97 |
| % | % | Custos directos complementares | 2 % | 304.76 | 6.10 |
|  |  | Custos directos |  |  | 310.86 |
