# Pavimento desportivo de relva sintética

- Propriedade do ficheiro: CYPE INGENIEROS, S.A.
- Formato: FIEBDC-3/2002
- Moeda: EUR
- Custos indirectos: 3.00 %
- IVA: 23.00 %

## U Infra-estruturas no logradouro

### UD Recintos desportivos

#### UDB Pavimentos de relva sintética

**UDB010** m² Pavimento desportivo de relva sintética.
Pavimento desportivo para campo de paddle, formado por relva sintética, cor verde, composto de mechas rectas pré-fibriladas de 5/32" de fibra 100% polietileno resistente aos raios UV, 5000 decitex, 110 microns de espessura, tecidas sobre base de polipropileno reforçada com uma camada de feltro, com termo-fixação e vedação com látex, de 15 mm de altura de filamento, 17 mm de altura total de tapete, 2411 g/m² e 49140 mechas/m², com linhas de jogo de relva sintética, cor branca, banda de ligação de geotêxtil de polipropileno, de 300 mm de largura e cola de poliuretano bicomponente, lastrado com 20 kg/m² de inerte silício, de granulometria compreendida entre 0,4 e 0,8 mm.
Inclui: Marcação das dimensões do campo. Colocação da relva sintética. Espalhar na superfície. Marcação de linhas.
Critério de medição de projecto: Superfície medida segundo documentação gráfica de Projecto.
Critério de medição de obra: Medir-se-á a superfície realmente executada segundo especificações de Projecto.

| Código | Un | Descrição | Rendimento | Preço | Importância |
|---|---|---|---|---|---|
| mt47cit200ma | m² | Relva sintética, cor verde, composto de mechas rectas pré-fibriladas de 5/32" de fibra 100% polietileno resistente aos raios UV, 5000 decitex, 110 microns de espessura, tecidas sobre base de polipropileno reforçada com uma camada de feltro, com termo-fixação e vedação com látex, de 15 mm de altura de filamento, 17 mm de altura total de tapete, 2411 g/m² e 49140 mechas/m², fornecido em rolos. (material) | 1.000 | 16.74 | 16.74 |
| mt47cit260a | kg | Cola de poliuretano bicomponente. (material) | 0.180 | 4.31 | 0.78 |
| mt47cit250a | m | Banda de ligação de geotêxtil de polipropileno, de 300 mm de largura, para campos de padel ou de ténis, de relva sintética, fornecida em rolos. (material) | 0.400 | 1.06 | 0.42 |
| mt47cit004a | kg | Inerte silício, de granulometria compreendida entre 0,4 e 0,8 mm, fornecido em sacos. (material) | 20.000 | 0.15 | 3.00 |
| mq07cel010 | h | Empilhador elevador diesel de dupla tracção de 8 t. (equipamento) | 0.003 | 27.52 | 0.08 |
| mo041 | h | Oficial de 1ª construção de obra civil. (mão de obra) | 0.142 | 22.68 | 3.22 |
| mo087 | h | Ajudante de construção de obra civil. (mão de obra) | 0.142 | 22.13 | 3.14 |
| % | % | Custos directos complementares | 2 % | 27.38 | 0.55 |
|  |  | Custos directos |  |  | 27.93 |
