# Ensaio de perfil de PVC para caixilharia

- Propriedade do ficheiro: CYPE INGENIEROS, S.A.
- Formato: FIEBDC-3/2002
- Moeda: EUR
- Custos indirectos: 3.00 %
- IVA: 23.00 %

## X Controlo de qualidade e ensaios

### XC Caixilharias

#### XCP De PVC

**XCP010** Ud Ensaio de perfil de PVC para caixilharia.
Ensaios a realizar em laboratório acreditado na área técnica correspondente, sobre uma amostra, recolhida em obra, de perfil de PVC utilizado na fabricação de caixilharia, para a determinação das seguintes características: comportamento ao calor segundo EN 479, resistência ao cloreto de metileno. Incluindo deslocamento à obra e relatório de resultados.
Inclui: Deslocamento à obra. Recolha de amostras. Realização dos ensaios. Redacção de relatório dos resultados dos ensaios realizados.
Critério de medição de projecto: Ensaio a realizar, segundo documentação do Plano de controlo de qualidade.

| Código | Un | Descrição | Rendimento | Preço | Importância |
|---|---|---|---|---|---|
| mt49des010 | Ud | Repercussão por deslocamento à obra para a recolha de amostras. (material) | 1.000 | 0.74 | 0.74 |
| mt49alp020 | Ud | Recolha em obra de amostras de elementos de caixilharia de PVC. (material) | 1.000 | 29.57 | 29.57 |
| mt49alp050 | Ud | Ensaio para determinar o comportamento ao calor de uma amostra de perfis de PVC, segundo EN 479. (material) | 1.000 | 35.56 | 35.56 |
| mt49alp080 | Ud | Ensaio para determinar a resistência ao cloreto de metileno de uma amostra de perfis de PVC. (material) | 1.000 | 30.01 | 30.01 |
| mt49alp030 | Ud | Relatório de resultados dos ensaios realizados sobre uma amostra de caixilharia de PVC. (material) | 1.000 | 89.07 | 89.07 |
| % | % | Custos directos complementares | 2 % | 184.95 | 3.70 |
|  |  | Custos directos |  |  | 188.65 |
