# Ensaio de consistência e resistência do betão

- Propriedade do ficheiro: CYPE INGENIEROS, S.A.
- Formato: FIEBDC-3/2002
- Moeda: EUR
- Custos indirectos: 3.00 %
- IVA: 23.00 %

## X Controlo de qualidade e ensaios

### XE Estruturas de betão armado

#### XEH Betões de central

**XEH015** Ud Ensaio de consistência e resistência do betão.
Ensaio a realizar em laboratório acreditado na área técnica correspondente, sobre uma amostra de betão fresco, recolhida da obra segundo NP EN 12350-1, para a determinação das seguintes características: consistência do betão fresco através do método de abaixamento do cone de Abrams segundo NP EN 12350-2 e resistência característica à compressão do betão endurecido com execução e cura de 3 provetes cilíndricos de 15x30 cm segundo NP EN 12390-2 e rotura à compressão dos mesmos segundo NP EN 12390-3.
Inclui: Deslocamento à obra. Recolha de amostra. Realização dos ensaios. Redacção de relatório dos resultados dos ensaios realizados.
Critério de medição de projecto: Ensaio a realizar, segundo documentação do Plano de controlo de qualidade.

| Código | Un | Descrição | Rendimento | Preço | Importância |
|---|---|---|---|---|---|
| mt49hop010 | Ud | Ensaio para determinar a consistência do betão fresco através do método de abaixamento do cone de Abrams segundo NP EN 12350-2, inclusive deslocamento à obra, recolha de amostra de betão fresco segundo NP EN 12350-1 e relatório de resultados. (material) | 1.000 | 19.40 | 19.40 |
| mt49hop020 | Ud | Ensaio para determinar a resistência característica à compressão do betão endurecido com execução e cura de 3 provetes cilíndricos de 15x30 cm segundo NP EN 12390-2, com determinação da resistência à compressão segundo NP EN 12390-3, inclusive deslocamento à obra, recolha de amostra de betão fresco segundo NP EN 12350-1 e relatório de resultados. (material) | 1.000 | 27.65 | 27.65 |
| % | % | Custos directos complementares | 2 % | 47.05 | 0.94 |
|  |  | Custos directos |  |  | 47.99 |
