# Enchimento localizado com material de drenagem

- Propriedade do ficheiro: CYPE Ingenieros S.A.
- Formato: FIEBDC-3/2016
- Programa: Gerador de preços para construção civil. CYPE Ingenieros, S.A.
- Data: 10/06/2024
- Moeda: EUR
- Custos indirectos: 3 %
- IVA: 23 %

## A Acondicionamento do terreno

### AU Drenagens

#### AUR Enchimentos

**AUR030** m³ Enchimento localizado com material de drenagem.
Enchimento localizado com brita filtrante não seleccionada, no perímetro de poço drenante, para drenagem das águas procedentes da chuva, com o fim de evitar inundações e o sobre-impulso hidrostático contra as estruturas de contenção, e compactação em camadas sucessivas de 20 cm de espessura máxima com apiloador (saltitão) de condução manual.
Critérios considerados na determinação do preço da unidade de obra: O preço não inclui o poço drenante.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01ard030b | t | Brita filtrante não seleccionada. (material) | 1.5 | 18.94 | 28.410 |
| mt08aaa010a | m³ | Água. (material) | 0.008 | 1.5 | 0.012 |
| mq01pan070b | h | Mini pá carregadora sobre pneus, de 52 kW/1 m³ kW. (equipamento) | 0.025 | 36.8 | 0.920 |
| mq02rop020 | h | Apiloador (Saltitão) de condução manual, de 80 kg, com placa de 30x30 cm. (equipamento) | 0.373 | 3.92 | 1.462 |
| mo113 | h | Operário não qualificado construção. (mão de obra) | 0.373 | 21.45 | 8.001 |
| % | % | Custos directos complementares | 2 % | 38.805 | 0.776 |
|  |  | Custos directos |  |  | 39.581 |

Resíduos:
- colocação: mt01ard030b Brita filtrante não seleccionada; factor de resíduo 0.00474561

## Recursos

**mt01ard030b** t Brita filtrante não seleccionada
Dados técnicos: Custo energético 75.000 MJ; Emissão de CO2 4.000 kg; Código LER 01 04 08; Massa do elemento 1000 kg; Volume 0.666667 m3

**mt08aaa010a** m³ Água
Dados técnicos: Custo energético 60.000 MJ; Emissão de CO2 30.000 kg
