# Parede autoportante de estacas-prancha metálicas

- Propriedade do ficheiro: CYPE Ingenieros S.A.
- Formato: FIEBDC-3/2016
- Programa: Gerador de preços para construção civil. CYPE Ingenieros, S.A.
- Data: 12/02/2025
- Moeda: EUR
- Custos indirectos: 3 %
- IVA: 23 %

## C Fundações

### CT Estacas-prancha

#### CTA Paredes autoportantes

**CTA010** m² Parede autoportante de estacas-prancha metálicas.
Parede autoportante de estacas-prancha metálicas ensambladas, cravadas no terreno de forma definitiva, até alcançar no máximo 5 m de profundidade em terreno de brita, formada por perfis metálicos de aço laminado, com forma ondulada de 800 mm de largura de perfil, 8 mm de espessura e módulo de resistência de 1060 cm³/m de parede.
Inclui: Disposição de guias. Cravação das estacas-prancha.
Critério de medição de projecto: Superfície medida segundo documentação gráfica de Projecto.
Critério de medição de obra: Medir-se-á a superfície realmente executada segundo especificações de Projecto.

| Código | Un | Descrição | Rendimento | Preço | Importância |
|---|---|---|---|---|---|
| mt07tmt020b | m² | Estaca-prancha não recuperável formada por perfis de aço laminado com forma trapezoidal, de 800 mm de largura de perfil e 8 mm de espessura, com um módulo resistente de 1060 cm³/m de parede; sistema de união através de encaixe macho-fêmea. (material) | 1 | 201 | 201.000 |
| mq03tab020 | h | Bate-estacas de queda livre e efeito simples. (equipamento) | 0.225 | 54.88 | 12.348 |
| mo089 | h | Ajudante de estruturista. (mão de obra) | 0.225 | 25.06 | 5.639 |
| % | % | Custos directos complementares | 2 % | 218.987 | 4.380 |
|  |  | Custos directos |  |  | 223.367 |
