# Desmontagem de letreiro pendurado

- Propriedade do ficheiro: CYPE Ingenieros S.A.
- Formato: FIEBDC-3/2016
- Programa: Gerador de preços para construção civil. CYPE Ingenieros, S.A.
- Data: 10/06/2024
- Moeda: EUR
- Custos indirectos: 3 %
- IVA: 23 %

## D Demolições

### DF Fachadas

#### DFE Elementos ancorados à fachada

**DFE020** Ud Desmontagem de letreiro pendurado.
Desmontagem de letreiro luminoso pendurado de mais de 6 m² de superfície, localizado em fachada, com meios manuais e recuperação de material para localização posterior em outro local, sem deteriorar os elementos construtivos aos quais está fixado, e carga manual para camião ou contentor.
Critérios considerados na determinação do preço da unidade de obra: O preço inclui o desmontagem dos acessórios e dos elementos de fixação.
Inclui: Desmontagem do elemento. Classificação e etiquetagem. Armazenamento dos materiais a reutilizar. Carga manual do material a reutilizar para camião. Remoção e acumulação dos restos de obra. Limpeza dos restos da obra. Carga manual dos restos de obra para camião ou contentor.
Critério de medição de projecto: Número de unidades previstas, segundo documentação gráfica de Projecto.
Critério de medição de obra: Será medido o número de unidades realmente desmontadas segundo especificações de Projecto.

| Código | Un | Descrição | Rendimento | Preço | Importância |
|---|---|---|---|---|---|
| mo003 | h | Oficial de 1ª electricista. (mão de obra) | 2.268 | 23.31 | 52.867 |
| mo020 | h | Oficial de 1ª construção. (mão de obra) | 2.646 | 22.68 | 60.011 |
| mo113 | h | Operário não qualificado construção. (mão de obra) | 2.52 | 21.45 | 54.054 |
| % | % | Custos directos complementares | 2 % | 166.932 | 3.339 |
|  |  | Custos directos |  |  | 170.271 |
