# Desmontagem de unidade de ar condicionado

- Propriedade do ficheiro: CYPE Ingenieros S.A.
- Formato: FIEBDC-3/2016
- Programa: Gerador de preços para construção civil. CYPE Ingenieros, S.A.
- Data: 10/06/2024
- Moeda: EUR
- Custos indirectos: 3 %
- IVA: 23 %

## D Demolições

### DI Instalações

#### DIC Aquecimento, climatização e A.Q.S.

**DIC030** Ud Desmontagem de unidade de ar condicionado.
Desmontagem de unidade interior de sistema de ar condicionado, de solo, de 100 kg de peso máximo, com meios manuais, e recuperação de material para localização posterior em outro local, e carga manual para camião ou contentor.
Critérios considerados na determinação do preço da unidade de obra: O preço inclui o desmontagem dos acessórios e dos suportes de fixação e a obturação das condutas conectadas ao elemento.
Inclui: Desmontagem do elemento. Obturação das tubagens ligadas ao elemento. Classificação e etiquetagem. Armazenamento dos materiais a reutilizar. Carga manual do material a reutilizar para camião. Remoção e acumulação dos restos de obra. Limpeza dos restos da obra. Carga manual dos restos de obra para camião ou contentor.
Critério de medição de projecto: Número de unidades previstas, segundo documentação gráfica de Projecto.
Critério de medição de obra: Será medido o número de unidades realmente desmontadas segundo especificações de Projecto.

| Código | Un | Descrição | Rendimento | Preço | Importância |
|---|---|---|---|---|---|
| mo004 | h | Oficial de 1ª instalador de aquecimento. (mão de obra) | 2.035 | 23.31 | 47.436 |
| mo103 | h | Ajudante de instalador de aquecimento. (mão de obra) | 2.035 | 22.09 | 44.953 |
| mo113 | h | Operário não qualificado construção. (mão de obra) | 0.636 | 21.45 | 13.642 |
| % | % | Custos directos complementares | 2 % | 106.031 | 2.121 |
|  |  | Custos directos |  |  | 108.152 |
