# Demolição de colector enterrado, com meios mecânicos

- Propriedade do ficheiro: CYPE Ingenieros S.A.
- Formato: FIEBDC-3/2016
- Programa: Gerador de preços para construção civil. CYPE Ingenieros, S.A.
- Data: 10/06/2024
- Moeda: EUR
- Custos indirectos: 3 %
- IVA: 23 %

## D Demolições

### DI Instalações

#### DIS Drenagens e ventilação

**DIS011** m Demolição de colector enterrado, com meios mecânicos.
Demolição de colector enterrado de betão, de 1000 mm de diâmetro, com retroescavadora com martelo demolidor, e carga mecânica para camião ou contentor.
Critérios considerados na determinação do preço da unidade de obra: O preço inclui a desconexão do entroncamento do colector a caixas ou câmaras de inspecção, a obturação das condutas conectadas ao elemento e a demolição da base de apoio de betão.
Inclui: Desconexão do entroncamento do colector. Obturação das tubagens ligadas ao elemento. Demolição do elemento. Fragmentação do entulho em peças manejáveis. Remoção e acumulação de entulho. Limpeza dos restos da obra. Carga mecânica de entulho para camião ou contentor.
Critério de medição de projecto: Comprimento medido em projecção horizontal, entre faces interiores de câmaras de inspecção ou caixas de visita, segundo documentação gráfica de Projecto.
Critério de medição de obra: Será medido, em projecção horizontal, o comprimento realmente demolido segundo especificações de Projecto, entre faces interiores de câmaras de inspecção ou caixas de visita.

| Código | Un | Descrição | Rendimento | Preço | Importância |
|---|---|---|---|---|---|
| mq01exn050c | h | Retroescavadora sobre pneus, de 85 kW, com martelo demolidor. (equipamento) | 0.034 | 72.8 | 2.475 |
| mq01ret010 | h | Miniretroescavadora sobre pneus de 15 kW. (equipamento) | 0.034 | 45.86 | 1.559 |
| mo112 | h | Operário especializado construção. (mão de obra) | 0.056 | 21.98 | 1.231 |
| % | % | Custos directos complementares | 2 % | 5.265 | 0.105 |
|  |  | Custos directos |  |  | 5.370 |

Resíduos:
- demolição: ruo010409 Areias e argilas. (componente de resíduo); rendimento 2474.6 kg; Código LER 01 04 09; Massa do elemento 1 kg; Volume 0.000625 m3
- demolição: ruo170101 Betão (betões, argamassas e pré-fabricados). (componente de resíduo); rendimento 1116.82 kg; Código LER 17 01 01; Massa do elemento 1 kg; Volume 0.000667 m3
- demolição: ruo170904 Mistura de resíduos de construção e demolição não abrangidos em 17 09 01, 17 09 02 e 17 09 03. (componente de resíduo); rendimento 2.186 kg; Código LER 17 09 04; Massa do elemento 1 kg; Volume 0.000667 m3
