# Desmontagem de revestimento de cobertura de abrigo metálico, em parque de estacionamento exterior

- Propriedade do ficheiro: CYPE Ingenieros S.A.
- Formato: FIEBDC-3/2016
- Programa: Gerador de preços para construção civil. CYPE Ingenieros, S.A.
- Data: 26/08/2025
- Moeda: EUR
- Custos indirectos: 3 %
- IVA: 23 %

## D Demolições

### DU Infra-estruturas no logradouro

#### DUC Estacionamentos

**DUC010** m² Desmontagem de revestimento de cobertura de abrigo metálico, em parque de estacionamento exterior
Desmontagem de revestimento de cobertura de abrigo metálico, em parque de estacionamento exterior, de chapa perfilada de aço, sujeta mecanicamente sobre madre estrutural; com meios manuais e carga manual para camião ou contentor.
Inclui: Desmontagem do elemento. Remoção e armazenamento do material desmontado. Limpeza dos restos da obra. Carga manual do material desmontado e restos da obra para camião ou contentor.
Critério de medição de projecto: Superfície medida segundo documentação gráfica de Projecto.
Critério de medição de obra: Será medida a superfície realmente desmontada segundo especificações de Projecto.

| Código | Un | Descrição | Rendimento | Preço | Importância |
|---|---|---|---|---|---|
| mo113 | h | Operário não qualificado construção. (mão de obra) | 0.31 | 23.29 | 7.220 |
| % | % | Custos directos complementares | 2 % | 7.220 | 0.144 |
|  |  | Custos directos |  |  | 7.364 |

Resíduos:
- demolição: ruo170405 Ferro e aço. (componente de resíduo); rendimento 10.76 kg; Código LER 17 04 05; Massa do elemento 1 kg; Volume 0.000476 m3
