# Revestimento exterior de fachada ventilada, de ripas de madeira termotratada

- Propriedade do ficheiro: CYPE Ingenieros S.A.
- Formato: FIEBDC-3/2016
- Programa: Gerador de preços para construção civil. CYPE Ingenieros, S.A.
- Data: 09/06/2025
- Moeda: EUR
- Custos indirectos: 3 %
- IVA: 23 %

## F Fachadas, divisões e protecções

### FA Fachadas ventiladas

#### FAZ Revestimento exterior de réguas ou ripas de madeira

**FAZ023** m² Revestimento exterior de fachada ventilada, de ripas de madeira termotratada.
Revestimento exterior de fachada ventilada, de ripas de madeira termotratada, grupo botânico coníferas, procedente do Norte e Nordeste da Europa, com certificado PEFC, de secção quadrada, com os bordos rectos, de 42x42 mm, de até 4800 mm de comprimento, com uma separação entre faces de 10 mm, com classe de risco 3.1, segundo NP EN 335; colocação em posição vertical com parafusos auto-roscantes de aço inoxidável, sobre subestrutura suporte formada por ripado duplo, composto por ripas verticais de 32x100 mm, com uma separação de 600 mm, fixadas ao suporte de madeira com parafusos de aço ao carbono e ripas horizontais de 25x100 mm, com uma separação de 600 mm, fixadas com parafusos de aço ao carbono, de madeira de pinheiro-bravo (Pinus pinaster), tratada em autoclave, com classe de risco 4, segundo NP EN 335.
Critérios considerados na determinação do preço da unidade de obra: O preço não inclui o isolamento térmico.
Inclui: Limpeza e preparação da superfície suporte. Implantação das juntas de dilatação e panos de trabalho. Marcação das ripas sobre o paramento. Colocação e fixação das ripas. Preparação do revestimento. Aprumo, nivelamento e alinhamento do revestimento. Fixação das ripas de fachada às ripas. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt07mee203fB | m | Ripa de 30x50 mm de secção, de madeira de pinheiro-bravo (Pinus pinaster), tratada em autoclave, com classe de risco 4, segundo NP EN 335, acabamento escovado, com humidade inferior a 20%. (material) | 1.7 | 1.6 | 2.720 |
| mt07emr411aa | Ud | Parafuso de 5 mm de diâmetro e 50 mm de comprimento, de aço com carbono, para utilização exterior. (material) | 9 | 0.08 | 0.720 |
| mt07mee203fb | m | Ripa de 25x50 mm de secção, de madeira de pinheiro-bravo (Pinus pinaster), tratada em autoclave, com classe de risco 4, segundo NP EN 335, acabamento escovado, com humidade inferior a 20%. (material) | 1.7 | 1.33 | 2.261 |
| mt22blu040hgyb | m² | Ripas de madeira termotratada, grupo botânico coníferas, procedente do Norte e Nordeste da Europa, com certificado PEFC, de secção quadrada, com os bordos rectos, de 42x42 mm, de até 4800 mm de comprimento, com uma separação entre faces de 10 mm, com classe de risco 3.1, segundo NP EN 335, corte em oficina, para montagem em obra, com parafusos auto-roscantes de aço inoxidável para a fixação do revestimento à subestrutura suporte; com o preço incrementado em 5% relativamente a peças especiais para a resolução de pontos singulares. (material) | 1.05 | 102.01 | 107.111 |
| mo011 | h | Oficial de 1ª montador. (mão de obra) | 1.125 | 25.32 | 28.485 |
| mo080 | h | Ajudante de montador. (mão de obra) | 1.125 | 24.04 | 27.045 |
| % | % | Custos directos complementares | 2 % | 168.342 | 3.367 |
|  |  | Custos directos |  |  | 171.709 |

Resíduos:
- colocação: mt07mee203fB; factor de resíduo 0.0139855
- colocação: mt07emr411aa Parafuso de 5 mm de diâmetro e 50 mm de comprimento, de aço com carbono, para utilização exterior; factor de resíduo 0.00512195
- colocação: mt07mee203fb; factor de resíduo 0.014
- colocação: mt22blu040hgyb; factor de resíduo 0.007

## Recursos

**mt07mee203fB** m Ripa de 30x50 mm de secção
Dados técnicos: Custo energético 52.045 MJ; Emissão de CO2 -0.821 kg; Código LER 17 02 01; Massa do elemento 0.62 kg; Volume 0.000564 m3
Resíduos:
- embalagem: re170203 Plástico. (componente de resíduo); rendimento 0.002 kg; Código LER 17 02 03; Massa do elemento 1 kg; Volume 0.001667 m3

**mt07emr411aa** Ud Parafuso de 5 mm de diâmetro e 50 mm de comprimento, de aço com carbono, para utilização exterior
Dados técnicos: Custo energético 0.058 MJ; Emissão de CO2 0.003 kg; Código LER 17 04 05; Massa do elemento 0.0041 kg; Volume 0.000002 m3
Resíduos:
- embalagem: re150101 Embalagens de papel e cartão. (componente de resíduo); rendimento 0.001 kg; Código LER 15 01 01; Massa do elemento 1 kg; Volume 0.001333 m3

**mt07mee203fb** m Ripa de 25x50 mm de secção
Dados técnicos: Custo energético 43.681 MJ; Emissão de CO2 -0.687 kg; Código LER 17 02 01; Massa do elemento 0.52 kg; Volume 0.000473 m3
Resíduos:
- embalagem: re170203 Plástico; rendimento 0.002 kg

**mt22blu040hgyb** m² Ripas de madeira termotratada
Dados técnicos: Custo energético 2376.731 MJ; Emissão de CO2 -17.759 kg; Código LER 17 02 01; Massa do elemento 20.41 kg; Volume 0.018555 m3
Resíduos:
- embalagem: re170203 Plástico; rendimento 0.042 kg
