# Automatização de rega de jardim vertical com cultivo hidropónico em geoprodutos

- Propriedade do ficheiro: CYPE Ingenieros S.A.
- Formato: FIEBDC-3/2016
- Programa: Gerador de preços para construção civil. CYPE Ingenieros, S.A.
- Data: 12/02/2025
- Moeda: EUR
- Custos indirectos: 3 %
- IVA: 23 %

## F Fachadas, divisões e protecções

### FJ Jardins verticais

#### FJG Rega

**FJG011** m² Automatização de rega de jardim vertical com cultivo hidropónico em geoprodutos.
Automatização de rega de jardim vertical com cultivo hidropónico em geoprodutos, para exterior, com uma superfície de entre 10 e 25 m², com sistema com ajustes avançados de funcionamento: activação da rega em função da humidade ou da temperatura, tempos de rega, sinal de avaria, alojado em armário de instalações; composto dos seguintes elementos: programador electrónico para rega automática com capacidade para colocar em funcionamento várias electroválvulas simultaneamente e colocação mural no interior; sensor de temperatura ambiente, sensor de humidade e sensor de caudal com cabo de ligação; elementos de controlo da fertilização e monitorização da qualidade da água.
Critérios considerados na determinação do preço da unidade de obra: O preço não inclui a verificação e a manutenção das instalações.
Inclui: Instalação na superfície da parede. Ligação eléctrica das electroválvulas. Ligação eléctrica com o transformador. Programação.
Critério de medição de projecto: Superfície medida segundo documentação gráfica de Projecto, sem duplicar esquinas nem encontros, descontando as aberturas de superfície maior de 5 m².
Critério de medição de obra: Medir-se-á a superfície realmente executada segundo especificações de Projecto, sem duplicar esquinas nem encontros, descontando as aberturas de superfície maior de 5 m².

| Código | Un | Descrição | Rendimento | Preço | Importância |
|---|---|---|---|---|---|
| mt48rsg011v | m² | Sistema para automatização de rega com fertilização e drenagem de águas com recirculação para posteriores regas, com ajustes avançados de funcionamento: activação da rega em função da humidade ou da temperatura, tempos de rega, sinal de avaria; composto dos seguintes elementos: programador electrónico para rega automática com capacidade para colocar em funcionamento várias electroválvulas simultaneamente e colocação mural no interior; sensor de temperatura ambiente, sensor de humidade e sensor de caudal com cabo de ligação; elementos de controlo da fertilização e monitorização da qualidade da água, para uma superfície ajardinada de entre 10 e 25 m². (material) | 1 | 24.25 | 24.250 |
| mo003 | h | Oficial de 1ª electricista. (mão de obra) | 1.41 | 25.32 | 35.701 |
| mo102 | h | Ajudante de electricista. (mão de obra) | 3.04 | 23.99 | 72.930 |
| % | % | Custos directos complementares | 2 % | 132.881 | 2.658 |
|  |  | Custos directos |  |  | 135.539 |
