# Fachada simples, de chapa perfilada de aço

- Propriedade do ficheiro: CYPE Ingenieros S.A.
- Formato: FIEBDC-3/2016
- Programa: Gerador de preços para construção civil. CYPE Ingenieros, S.A.
- Data: 09/06/2025
- Moeda: EUR
- Custos indirectos: 3 %
- IVA: 23 %

## F Fachadas, divisões e protecções

### FL Fachadas ligeiras

#### FLA De chapas de aço e painéis sandwich

**FLA010** m² Fachada simples, de chapa perfilada de aço.
Parede simples de fachada, de chapa perfilada ondulada de aço pré-lacado, espessura 0,6 mm, 18 mm de altura do perfil e 76 mm de distância entre-eixos. COLOCAÇÃO: em posição vertical, 200 mm de sobreposição da chapa superior sobre a inferior e uma onda de sobreposição lateral entre chapas. Inclusive acessórios de fixação das chapas.
Critérios considerados na determinação do preço da unidade de obra: O preço não inclui a estrutura suporte nem a resolução de pontos singulares.
Inclui: Marcação da disposição das chapas. Corte, preparação e colocação das chapas. Fixação mecânica das chapas.
Critério de medição de projecto: Superfície medida segundo documentação gráfica de Projecto, sem duplicar esquinas nem encontros, descontando as aberturas de superfície maior de 1 m².
Critério de medição de obra: Medir-se-á a superfície realmente executada segundo especificações de Projecto, sem duplicar esquinas nem encontros, descontando as aberturas de superfície maior de 1 m².

| Código | Un | Descrição | Rendimento | Preço | Importância |
|---|---|---|---|---|---|
| mt13cap010hz | m² | Chapa perfilada ondulada de aço pré-lacado, espessura 0,6 mm, 18 mm de altura do perfil e 76 mm de distância entre-eixos. (material) | 1.07 | 8.73 | 9.341 |
| mt13cap030a | Ud | Kit de acessórios de fixação, para chapas perfiladas, em fachadas. (material) | 0.2 | 19.4 | 3.880 |
| mo051 | h | Oficial de 1ª montador de painéis metálicos. (mão de obra) | 0.273 | 25.32 | 6.912 |
| mo098 | h | Ajudante de montador de painéis metálicos. (mão de obra) | 0.273 | 24.04 | 6.563 |
| % | % | Custos directos complementares | 2 % | 26.696 | 0.534 |
|  |  | Custos directos |  |  | 27.230 |

Resíduos:
- colocação: mt13cap010hz; factor de resíduo 0.01841

## Recursos

**mt13cap010hz** m² Chapa perfilada ondulada de aço pré-lacado
Dados técnicos: Custo energético 193.230 MJ; Emissão de CO2 17.623 kg; Código LER 17 04 05; Massa do elemento 6 kg; Volume 0.002857 m3
Resíduos:
- embalagem: re170203 Plástico. (componente de resíduo); rendimento 0.021 kg; Código LER 17 02 03; Massa do elemento 1 kg; Volume 0.001667 m3
