# Parede de fachada de placas de policarbonato celular

- Propriedade do ficheiro: CYPE Ingenieros S.A.
- Formato: FIEBDC-3/2016
- Programa: Gerador de preços para construção civil. CYPE Ingenieros, S.A.
- Data: 09/06/2025
- Moeda: EUR
- Custos indirectos: 3 %
- IVA: 23 %

## F Fachadas, divisões e protecções

### FL Fachadas ligeiras

#### FLO De placas de policarbonato

**FLO020** m² Parede de fachada de placas de policarbonato celular.
Parede de fachada de placas translúcidas planas de policarbonato celular, de 30 mm de espessura e 333 mm de largura, fixadas mecanicamente a uma estrutura portante ou auxiliar. Inclusive acessórios de fixação das placas.
Critérios considerados na determinação do preço da unidade de obra: O preço não inclui a estrutura suporte nem a resolução de pontos singulares.
Inclui: Marcação. Corte, preparação e colocação das placas. Fixação mecânica das placas.
Critério de medição de projecto: Superfície medida segundo documentação gráfica de Projecto, sem duplicar esquinas nem encontros, descontando as aberturas de superfície maior de 3 m².
Critério de medição de obra: Medir-se-á a superfície realmente executada segundo especificações de Projecto, sem duplicar esquinas nem encontros, descontando as aberturas de superfície maior de 3 m².

| Código | Un | Descrição | Rendimento | Preço | Importância |
|---|---|---|---|---|---|
| mt13lpa040b | m² | Placa translúcida plana de policarbonato celular, de 30 mm de espessura e 333 mm de largura, condutibilidade térmica 1,3 W/(m°C), Euroclasse B-s1, d0 de reacção ao fogo, segundo NP EN 13501-1, proporcionando um isolamento sonoro de 21 dB e com tratamento aos raios UV na sua face exterior. (material) | 1 | 55.44 | 55.440 |
| mt13lpa110a | Ud | Kit de acessórios de fixação, para placas de policarbonato celular, em fachadas. (material) | 0.2 | 29.1 | 5.820 |
| mo051 | h | Oficial de 1ª montador de painéis metálicos. (mão de obra) | 0.1 | 25.32 | 2.532 |
| mo098 | h | Ajudante de montador de painéis metálicos. (mão de obra) | 0.1 | 24.04 | 2.404 |
| % | % | Custos directos complementares | 2 % | 66.196 | 1.324 |
|  |  | Custos directos |  |  | 67.520 |
