# Corete de placas de gesso laminado

- Propriedade do ficheiro: CYPE Ingenieros S.A.
- Formato: FIEBDC-3/2016
- Programa: Gerador de preços para construção civil. CYPE Ingenieros, S.A.
- Data: 12/02/2025
- Moeda: EUR
- Custos indirectos: 3 %
- IVA: 23 %

## H Remates e trabalhos auxiliares

### HF Coretes e forros de elementos estruturais

#### HFI Coretes

**HFI020** m Corete de placas de gesso laminado.
Corete num canto entre paredes, de 50 cm de comprimento e 25 cm de largura, realizada com placas de gesso laminado colocadas numa face e estrutura simples autoportante, composta de: estrutura autoportante de perfis de chapa de aço galvanizado de 70 mm de largura, constituída por canais, e montantes separados 600 mm entre si, com uma disposição normal "N"; duas placas tipo normal na face exterior da parede, de 12,5 mm de espessura cada placa; isolamento sonoro colocado entre os perfis, formado por painel semi-rígido de lã mineral, espessura 65 mm, segundo EN 13162. Inclusive fita acústica de dilatação autocolante; ancoragens de canais e montantes metálicos; parafusos para a fixação das placas e massa e fita para o tratamento de juntas entre placas.
Inclui: Marcação e traçado na laje inferior e na superior das paredes a realizar. Colocação de banda de estanquidade e canais inferiores, sobre pavimento finalizado ou base de assentamento. Colocação de banda de estanquidade e canais superiores, sob lajes. Colocação e fixação dos montantes sobre os elementos horizontais. Fixação das placas para o fecho da face exterior da parede. Colocação dos painéis de lã mineral entre os montantes. Tratamento de juntas.
Critério de medição de projecto: Comprimento medido segundo documentação gráfica de Projecto.
Critério de medição de obra: Medir-se-á o comprimento realmente executado segundo especificações de Projecto.

| Código | Un | Descrição | Rendimento | Preço | Importância |
|---|---|---|---|---|---|
| mt12psg220 | Ud | Fixação composta por bucha e parafuso 5x27. (material) | 3.2 | 0.06 | 0.192 |
| mt12psg041c | m | Banda autocolante dessolidarizante de espuma de poliuretano de células fechadas, de 3,2 mm de espessura e 70 mm de largura, resistência térmica 0,10 m²°C/W, condutibilidade térmica 0,032 W/(m°C). (material) | 0.338 | 0.33 | 0.112 |
| mt12psg070d | m | Canal de perfil de aço galvanizado de 70 mm de largura, segundo EN 14195. (material) | 0.675 | 1.63 | 1.100 |
| mt12psg060d | m | Montante de perfil de aço galvanizado de 70 mm de largura, segundo EN 14195. (material) | 4 | 2.01 | 8.040 |
| mt12psg010a | m² | Placa de gesso laminado A / EN 520 - 1200 / comprimento / 12,5 / com os bordos longitudinais afinados. (material) | 1.575 | 4.01 | 6.316 |
| mt12psg081c | Ud | Parafuso autoperfurante 3,5x25 mm. (material) | 16.65 | 0.01 | 0.167 |
| mt12psg081e | Ud | Parafuso autoperfurante 3,5x45 mm. (material) | 16.65 | 0.01 | 0.167 |
| mt16lra060c | m² | Painel semi-rígido de lã mineral, espessura 65 mm, segundo EN 13162, Euroclasse A1 de reacção ao fogo segundo NP EN 13501-1 e factor de resistência à difusão do vapor de água 1. (material) | 0.788 | 7.64 | 6.020 |
| mt12psg030a | kg | Massa de juntas, segundo EN 13963. (material) | 0.45 | 0.9 | 0.405 |
| mt12psg040a | m | Fita microperfurada de papel, segundo EN 13963. (material) | 2.4 | 0.04 | 0.096 |
| mo053 | h | Oficial de 1ª montador de pré-fabricados interiores. (mão de obra) | 0.232 | 25.32 | 5.874 |
| mo100 | h | Ajudante de montador de pré-fabricados interiores. (mão de obra) | 0.085 | 24.04 | 2.043 |
| % | % | Custos directos complementares | 2 % | 30.532 | 0.611 |
|  |  | Custos directos |  |  | 31.143 |

Resíduos:
- colocação: mt12psg041c; factor de resíduo 0.06
- colocação: mt12psg070d Canal de perfil de aço galvanizado de 70 mm de largura, segundo EN 14195; factor de resíduo 0.0174914
- colocação: mt12psg060d Montante de perfil de aço galvanizado de 70 mm de largura, segundo EN 14195; factor de resíduo 0.0159886
- colocação: mt12psg010a Placa de gesso laminado A / EN 520 - 1200 / comprimento / 12,5 / com os bordos longitudinais afinados; factor de resíduo 0.018
- colocação: mt12psg081c Parafuso autoperfurante 3,5x25 mm; factor de resíduo 0.00533333
- colocação: mt12psg081e Parafuso autoperfurante 3,5x45 mm; factor de resíduo 0.00521739
- colocação: mt16lra060c; factor de resíduo 0.048
- colocação: mt12psg030a Massa de juntas, segundo EN 13963; factor de resíduo 0.03
- colocação: mt12psg040a Fita microperfurada de papel, segundo EN 13963; factor de resíduo 0.0440299

## Recursos

**mt12psg041c** m Banda autocolante dessolidarizante de espuma de poliuretano de células fechadas
Dados técnicos: Custo energético 2.361 MJ; Emissão de CO2 0.115 kg; Código LER 17 06 04; Massa do elemento 0.0157 kg; Volume 0.000026 m3
Resíduos:
- embalagem: re170203 Plástico. (componente de resíduo); rendimento 0.001 kg; Código LER 17 02 03; Massa do elemento 1 kg; Volume 0.001667 m3

**mt12psg070d** m Canal de perfil de aço galvanizado de 70 mm de largura, segundo EN 14195
Dados técnicos: Custo energético 93.319 MJ; Emissão de CO2 2.860 kg; Código LER 17 04 05; Massa do elemento 0.7 kg; Volume 0.000333 m3
Resíduos:
- embalagem: re170203 Plástico; rendimento 0.005 kg

**mt12psg060d** m Montante de perfil de aço galvanizado de 70 mm de largura, segundo EN 14195
Dados técnicos: Custo energético 93.351 MJ; Emissão de CO2 2.862 kg; Código LER 17 04 05; Massa do elemento 0.7 kg; Volume 0.000333 m3
Resíduos:
- embalagem: re170203 Plástico; rendimento 0.006 kg

**mt12psg010a** m² Placa de gesso laminado A / EN 520 - 1200 / comprimento / 12,5 / com os bordos longitudinais afinados
Dados técnicos: Custo energético 282.157 MJ; Emissão de CO2 4.204 kg; Código LER 17 08 02; Massa do elemento 10.73 kg; Volume 0.01073 m3
Resíduos:
- embalagem: re170203 Plástico; rendimento 0.004 kg

**mt12psg081c** Ud Parafuso autoperfurante 3,5x25 mm
Dados técnicos: Custo energético 0.015 MJ; Emissão de CO2 0.002 kg; Código LER 17 04 05; Massa do elemento 0.0015 kg
Resíduos:
- embalagem: re150101 Embalagens de papel e cartão. (componente de resíduo); rendimento 0.001 kg; Código LER 15 01 01; Massa do elemento 1 kg; Volume 0.001333 m3

**mt12psg081e** Ud Parafuso autoperfurante 3,5x45 mm
Dados técnicos: Custo energético 0.023 MJ; Emissão de CO2 0.002 kg; Código LER 17 04 05; Massa do elemento 0.0023 kg; Volume 0.000001 m3
Resíduos:
- embalagem: re150101 Embalagens de papel e cartão; rendimento 0.001 kg

**mt16lra060c** m² Painel semi-rígido de lã mineral
Dados técnicos: Custo energético 69.939 MJ; Emissão de CO2 1.870 kg; Código LER 17 06 04; Massa do elemento 1.17 kg; Volume 0.00195 m3
Resíduos:
- embalagem: re170203 Plástico; rendimento 0.024 kg

**mt12psg030a** kg Massa de juntas, segundo EN 13963
Dados técnicos: Custo energético 12.798 MJ; Emissão de CO2 0.436 kg; Código LER 17 08 02; Massa do elemento 1 kg; Volume 0.001 m3
Resíduos:
- embalagem: re170203 Plástico; rendimento 0.02 kg

**mt12psg040a** m Fita microperfurada de papel, segundo EN 13963
Dados técnicos: Custo energético 0.004 MJ; Emissão de CO2 0.006 kg; Código LER 20 01 01; Massa do elemento 0.0067 kg; Volume 0.000009 m3
