# Emissor eléctrico para sistema de aquecimento por tecto radiante, com tecto falso amovível

- Propriedade do ficheiro: CYPE Ingenieros S.A.
- Formato: FIEBDC-3/2016
- Programa: Gerador de preços para construção civil. CYPE Ingenieros, S.A.
- Data: 09/06/2025
- Moeda: EUR
- Custos indirectos: 3 %
- IVA: 23 %

## I Instalações

### IC Aquecimento, arrefecimento, climatização e A.Q.S.

#### ICM Emissores de calor eléctricos

**ICM051** Ud Emissor eléctrico para sistema de aquecimento por tecto radiante, com tecto falso amovível.
Painel radiante eléctrico, com placa Prima Armstrong, bordo para perfis à vista e isolamento de fibra de vidro de 29,7 kg/m³, para sistema de aquecimento por tecto radiante, com tecto falso amovível, potência 60 W, dimensões 600x600x55 mm, com geração de radiação infravermelha por filme radiante e alimentação monofásica a 230 V, peso 1,8 kg.
Inclui: Colocação do emissor. Ligação e verificação do seu correcto funcionamento.
Critério de medição de projecto: Número de unidades previstas, segundo documentação gráfica de Projecto.
Critério de medição de obra: Medir-se-á o número de unidades realmente executadas segundo especificações de Projecto.

| Código | Un | Descrição | Rendimento | Preço | Importância |
|---|---|---|---|---|---|
| mt38ilo120acr | Ud | Painel radiante eléctrico, com placa Prima Armstrong, bordo para perfis à vista e isolamento de fibra de vidro de 29,7 kg/m³, para sistema de aquecimento por tecto radiante, com tecto falso amovível, potência 60 W, dimensões 600x600x55 mm, com geração de radiação infravermelha por filme radiante e alimentação monofásica a 230 V, peso 1,8 kg. (material) | 1 | 38.61 | 38.610 |
| mo004 | h | Oficial de 1ª instalador de aquecimento. (mão de obra) | 0.056 | 25.32 | 1.418 |
| mo103 | h | Ajudante de instalador de aquecimento. (mão de obra) | 0.038 | 23.99 | 0.912 |
| % | % | Custos directos complementares | 2 % | 40.940 | 0.819 |
|  |  | Custos directos |  |  | 41.759 |
