# Condensador

- Propriedade do ficheiro: CYPE Ingenieros S.A.
- Formato: FIEBDC-3/2016
- Programa: Gerador de preços para construção civil. CYPE Ingenieros, S.A.
- Data: 10/06/2024
- Moeda: EUR
- Custos indirectos: 3 %
- IVA: 23 %

## I Instalações

### IE Eléctricas

#### IEQ Equipamentos para corrigir o factor de potência

**IEQ010** Ud Condensador.
Condensador para 12,5 kVAr de potência reactiva, alimentação trifásica a 400 V de tensão e 50 Hz de frequência, com armário metálico com grau de protecção IP21, de 254x141x503 mm, contactores com bloco de pré-inserção e resistência de descarga rápida, e disjuntor magneto-térmico tripolar (3P) com 6 kA de poder de corte. Inclusive acessórios necessários para a sua correcta instalação.
Inclui: Montagem e fixação. Ligação e colocação em funcionamento.
Critério de medição de projecto: Número de unidades previstas, segundo documentação gráfica de Projecto.
Critério de medição de obra: Medir-se-á o número de unidades realmente executadas segundo especificações de Projecto.

| Código | Un | Descrição | Rendimento | Preço | Importância |
|---|---|---|---|---|---|
| mt35pci020gg | Ud | Condensador para 12,5 kVAr de potência reactiva, alimentação trifásica a 400 V de tensão e 50 Hz de frequência, com armário metálico com grau de protecção IP21, de 254x141x503 mm, contactores com bloco de pré-inserção e resistência de descarga rápida, e disjuntor magneto-térmico tripolar (3P) com 6 kA de poder de corte, para montagem mural. (material) | 1 | 874.94 | 874.940 |
| mo003 | h | Oficial de 1ª electricista. (mão de obra) | 1 | 23.31 | 23.310 |
| mo102 | h | Ajudante de electricista. (mão de obra) | 1 | 22.09 | 22.090 |
| % | % | Custos directos complementares | 2 % | 920.340 | 18.407 |
|  |  | Custos directos |  |  | 938.747 |

## Recursos

**mt35pci020gg** Ud Condensador para 12,5 kVAr de potência reactiva
Dados técnicos: Custo energético 823.872 MJ; Emissão de CO2 53.383 kg
Resíduos:
- embalagem: re150101 Embalagens de papel e cartão. (componente de resíduo); rendimento 1.939 kg; Código LER 15 01 01; Massa do elemento 1 kg; Volume 0.001333 m3
