# Disjuntor protector combinado contra sobretensões permanentes e transitórias, modular

- Propriedade do ficheiro: CYPE Ingenieros S.A.
- Formato: FIEBDC-3/2016
- Programa: Gerador de preços para construção civil. CYPE Ingenieros, S.A.
- Data: 10/06/2024
- Moeda: EUR
- Custos indirectos: 3 %
- IVA: 23 %

## I Instalações

### IE Eléctricas

#### IEX Aparelhagem

**IEX078** Ud Disjuntor protector combinado contra sobretensões permanentes e transitórias, modular.
Disjuntor protector combinado contra sobretensões permanentes e transitórias, de 15 módulos, formado por disjuntor magneto-térmico, tetrapolar (4P), intensidade nominal 32 A, poder de corte 6 kA, curva C, protector contra sobretensões permanentes, protector contra sobretensões transitórias tipo 2 (onda 8/20 µs), nível de protecção 2 kV, intensidade máxima de descarga 15 kA, e disjuntor magneto-térmico tetrapolar (4P), intensidade nominal 20 A, poder de corte 6 kA, para a protecção da linha de terra, de 270x80x77,8 mm, grau de protecção IP20, montagem sobre calha DIN (35 mm) e encaixe por clique na calha. Totalmente montado, ligado e testado.
Inclui: Montagem e ligação do elemento.
Critério de medição de projecto: Número de unidades previstas, segundo documentação gráfica de Projecto.
Critério de medição de obra: Medir-se-á o número de unidades realmente executadas segundo especificações de Projecto.

| Código | Un | Descrição | Rendimento | Preço | Importância |
|---|---|---|---|---|---|
| mt35amc316ee | Ud | Disjuntor protector combinado contra sobretensões permanentes e transitórias, de 15 módulos, formado por disjuntor magneto-térmico, tetrapolar (4P), intensidade nominal 32 A, poder de corte 6 kA, curva C, protector contra sobretensões permanentes, protector contra sobretensões transitórias tipo 2 (onda 8/20 µs), nível de protecção 2 kV, intensidade máxima de descarga 15 kA, e disjuntor magneto-térmico tetrapolar (4P), intensidade nominal 20 A, poder de corte 6 kA, para a protecção da linha de terra, de 270x80x77,8 mm, grau de protecção IP20, montagem sobre calha DIN (35 mm) e encaixe por clique na calha, segundo IEC 61643-11, NP EN 50550 e EN 60898-1. (material) | 1 | 323.55 | 323.550 |
| mo003 | h | Oficial de 1ª electricista. (mão de obra) | 0.35 | 23.31 | 8.159 |
| % | % | Custos directos complementares | 2 % | 331.709 | 6.634 |
|  |  | Custos directos |  |  | 338.343 |

## Recursos

**mt35amc316ee** Ud Disjuntor protector combinado contra sobretensões permanentes e transitórias
Dados técnicos: Custo energético 45.104 MJ; Emissão de CO2 2.404 kg
Resíduos:
- embalagem: re150101 Embalagens de papel e cartão. (componente de resíduo); rendimento 0.038 kg; Código LER 15 01 01; Massa do elemento 1 kg; Volume 0.001333 m3
