# Ramal de ligação de abastecimento de água potável

- Propriedade do ficheiro: CYPE Ingenieros S.A.
- Formato: FIEBDC-3/2016
- Programa: Gerador de preços para construção civil. CYPE Ingenieros, S.A.
- Data: 09/06/2025
- Moeda: EUR
- Custos indirectos: 3 %
- IVA: 23 %

## I Instalações

### IF Abastecimento de água

#### IFA Ramais de ligação

**IFA005** m Ramal de ligação de abastecimento de água potável.
Ramal de ligação enterrado para abastecimento de água potável de tubo de polietileno PE 100, de 32 mm de diâmetro exterior, PN=10 atm e 2 mm de espessura, colocado sobre leito de areia de 15 cm de espessura, no fundo da vala previamente escavada, devidamente compactada e nivelada com apiloador (saltitão) de condução manual, enchimento lateral compactando até metade do diâmetro do tubo e posterior enchimento com a mesma areia até 10 cm por cima da geratriz superior do tubo. Inclusive, acessórios e peças especiais.
Critérios considerados na determinação do preço da unidade de obra: O preço não inclui a remoção do pavimento existente, a escavação, o enchimento principal nem a reposição posterior do pavimento.
Inclui: Implantação do percurso do ramal de ligação, coordenado com as restantes instalações ou elementos que possam ter interferências. Eliminação das terras soltas do fundo da escavação. Descarga da areia no fundo da vala. Colocação da tubagem. Execução do enchimento envolvente. Realização de ensaios.
Critério de medição de projecto: Comprimento medido segundo documentação gráfica de Projecto.
Critério de medição de obra: Medir-se-á o comprimento realmente executado segundo especificações de Projecto.

| Código | Un | Descrição | Rendimento | Preço | Importância |
|---|---|---|---|---|---|
| mt01ara010a | m³ | Areia com granulometria de 0 a 5 mm de diâmetro, limpa. (material) | 0.112 | 14.3 | 1.602 |
| mt37tpa011c | m | Ramal de ligação de polietileno PE 100, de 32 mm de diâmetro exterior, PN=10 atm e 2 mm de espessura, segundo NP EN 12201-2, inclusive acessórios de ligação e peças especiais. (material) | 1 | 1.18 | 1.180 |
| mq02rop020 | h | Apiloador (Saltitão) de condução manual, de 80 kg, com placa de 30x30 cm. (equipamento) | 0.347 | 3.92 | 1.360 |
| mo020 | h | Oficial de 1ª construção. (mão de obra) | 0.3 | 24.63 | 7.389 |
| mo113 | h | Operário não qualificado construção. (mão de obra) | 0.317 | 23.29 | 7.383 |
| mo008 | h | Oficial de 1ª canalizador. (mão de obra) | 0.36 | 25.32 | 9.115 |
| mo107 | h | Ajudante de canalizador. (mão de obra) | 0.36 | 23.99 | 8.636 |
| % | % | Custos directos complementares | 4 % | 36.665 | 1.467 |
|  |  | Custos directos |  |  | 38.132 |

Resíduos:
- colocação: mt01ara010a Areia com granulometria de 0 a 5 mm de diâmetro, limpa; factor de resíduo 0.003
- colocação: mt37tpa011c; factor de resíduo 0.044

## Recursos

**mt01ara010a** m³ Areia com granulometria de 0 a 5 mm de diâmetro, limpa
Dados técnicos: Custo energético 146.250 MJ; Emissão de CO2 7.800 kg; Código LER 01 04 09; Massa do elemento 1950 kg; Volume 1.21875 m3

**mt37tpa011c** m Ramal de ligação de polietileno PE 100
Dados técnicos: Custo energético 39.694 MJ; Emissão de CO2 1.141 kg; Código LER 17 02 03; Massa do elemento 0.25 kg; Volume 0.000417 m3
Resíduos:
- embalagem: re170201 Madeira. (componente de resíduo); rendimento 0.04 kg; Código LER 17 02 01; Massa do elemento 1 kg; Volume 0.000909 m3
