# Sistema de recuperação de calor para chuveiros e banheiras, Zypho "JIMTEN-ALIAXIS"

- Propriedade do ficheiro: CYPE Ingenieros S.A.
- Formato: FIEBDC-3/2016
- Programa: Gerador de preços para construção civil. CYPE Ingenieros, S.A.
- Data: 09/06/2025
- Moeda: EUR
- Custos indirectos: 3 %
- IVA: 23 %

## I Instalações

### IF Abastecimento de água

#### IFS Sistemas de poupança de água

**IFS050** Ud Sistema de recuperação de calor para chuveiros e banheiras, Zypho "JIMTEN-ALIAXIS".
Sistema de recuperação de calor para bases de chuveiro e banheiras, Zypho "JIMTEN-ALIAXIS", formado por recuperador de calor, horizontal, com válvula de drenagem de base de chuveiro, modelo Zypho iZi 30 Ducha "JIMTEN-ALIAXIS", de cobre, de parede dupla, até um caudal de 25 l/min, aproveitando até um 31% o calor residual da água, com possibilidade de ligação com a produção de A.Q.S., instalação de abastecimento de água, realizada com tubagens de polietileno reticulado (PE-Xa) de 20 mm de diâmetro exterior, para a rede de água fria desde o recuperador de calor até à entrada da torneira e instalação da rede de drenagem de águas, realizada com tubagem de PVC, série B, de 40 mm de diâmetro. Inclusive elementos de montagem e outros acessórios necessários para o seu correcto funcionamento.
Inclui: Colocação e fixação. Ligação. Verificação do seu correcto funcionamento.
Critério de medição de projecto: Número de unidades previstas, segundo documentação gráfica de Projecto.
Critério de medição de obra: Medir-se-á o número de unidades realmente executadas segundo especificações de Projecto.

| Código | Un | Descrição | Rendimento | Preço | Importância |
|---|---|---|---|---|---|
| mt37rcj010a | Ud | Recuperador de calor, horizontal, com válvula de drenagem de base de chuveiro, modelo Zypho iZi 30 Ducha "JIMTEN-ALIAXIS", de cobre, de parede dupla, até um caudal de 25 l/min, aproveitando até um 31% o calor residual da água, com possibilidade de ligação com a produção de A.Q.S., segundo EN 1717, inclusive acessórios. (material) | 1 | 435 | 435.000 |
| mt37tpu400b | Ud | Material auxiliar para montagem e fixação das tubagens de polietileno reticulado (PE-Xa), série 5, de 20 mm de diâmetro exterior. (material) | 1.6 | 0.16 | 0.256 |
| mt37tpu010rg | m | Tubo de polietileno reticulado (PE-Xa), série 5, de 20 mm de diâmetro exterior, PN=6 atm e 1,9 mm de espessura, fornecido em rolos, segundo NP EN ISO 15875-2, com o preço incrementado em 30% relativamente a acessórios e peças especiais. (material) | 4 | 4.62 | 18.480 |
| mt36tit400b | Ud | Material auxiliar para montagem e fixação das tubagens de PVC, série B, de 40 mm de diâmetro. (material) | 0.6 | 0.25 | 0.150 |
| mt36tit010bc | m | Tubo de PVC, série B, de 40 mm de diâmetro e 3 mm de espessura, segundo NP EN 1329-1, com o preço incrementado em 10% relativamente a acessórios e peças especiais. (material) | 1.575 | 1.83 | 2.882 |
| mt11var009 | l | Líquido de limpeza para colagem com adesivo de tubos e acessórios de PVC. (material) | 0.035 | 37.6 | 1.316 |
| mt11var010 | l | Cola para tubos e acessórios de PVC. (material) | 0.017 | 47.92 | 0.815 |
| mo008 | h | Oficial de 1ª canalizador. (mão de obra) | 1 | 25.32 | 25.320 |
| mo107 | h | Ajudante de canalizador. (mão de obra) | 1 | 23.99 | 23.990 |
| % | % | Custos directos complementares | 4 % | 508.209 | 20.328 |
|  |  | Custos directos |  |  | 528.537 |

Resíduos:
- colocação: mt37tpu010rg; factor de resíduo 0.0275049
- colocação: mt36tit010bc; factor de resíduo 0.08
- colocação: mt11var009 Líquido de limpeza para colagem com adesivo de tubos e acessórios de PVC; factor de resíduo 0.0275

## Recursos

**mt37tpu010rg** m Tubo de polietileno reticulado (PE-Xa)
Dados técnicos: Custo energético 9.979 MJ; Emissão de CO2 0.495 kg; Código LER 17 02 03; Massa do elemento 0.103 kg; Volume 0.000172 m3

**mt36tit010bc** m Tubo de PVC, série B
Dados técnicos: Custo energético 45.938 MJ; Emissão de CO2 0.729 kg; Código LER 17 02 03; Massa do elemento 0.52 kg; Volume 0.000867 m3
Resíduos:
- embalagem: re150101 Embalagens de papel e cartão. (componente de resíduo); rendimento 0.018 kg; Código LER 15 01 01; Massa do elemento 1 kg; Volume 0.001333 m3
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg
