# Escada rolante

- Propriedade do ficheiro: CYPE Ingenieros S.A.
- Formato: FIEBDC-3/2016
- Programa: Gerador de preços para construção civil. CYPE Ingenieros, S.A.
- Data: 07/06/2025
- Moeda: EUR
- Custos indirectos: 3 %
- IVA: 23 %

## I Instalações

### IT Transporte

#### ITE Escadas e tapetes rolantes

**ITE010** Ud Escada rolante.
Fornecimento e instalação completa de escada rolante eléctrica, para interior, de 35° de inclinação, para vencer uma altura de 4 m, com uma largura útil de 1 m, balaustrada de 1 m, capacidade de transporte 9000 pessoas/h e 0,5 m/s de velocidade. Inclusive passa-cabos, quadro e cabo de manobra, instalação eléctrica, linha telefónica e sistemas de segurança. Totalmente montada, ligada e testada.
Inclui: Marcação da disposição dos apoios. Montagem de passa-cabos. Colocação da escada rolante sobre os apoios. Montagem do quadro e ligação do cabo de manobra. Ligação com a rede eléctrica. Instalação da linha telefónica e dos sistemas de segurança.
Critério de medição de projecto: Número de unidades previstas, segundo documentação gráfica de Projecto.
Critério de medição de obra: Medir-se-á o número de unidades realmente executadas segundo especificações de Projecto.

| Código | Un | Descrição | Rendimento | Preço | Importância |
|---|---|---|---|---|---|
| mt39emc010h | Ud | Escada rolante eléctrica, para interior, de 35° de inclinação, para vencer uma altura de 4 m, com uma largura útil de 1 m, balaustrada de 1 m, capacidade de transporte 9000 pessoas/h e 0,5 m/s de velocidade, segundo EN 115-1. (material) | 1 | 87628.99 | 87628.990 |
| mt39www020 | Ud | Material auxiliar para instalações de transporte. (material) | 2 | 10.08 | 20.160 |
| mo016 | h | Oficial de 1ª instalador de aparelhos elevatórios. (mão de obra) | 53 | 25.32 | 1341.960 |
| mo085 | h | Ajudante de instalador de aparelhos elevatórios. (mão de obra) | 53 | 23.99 | 1271.470 |
| % | % | Custos directos complementares | 2 % | 90262.580 | 1805.252 |
|  |  | Custos directos |  |  | 92067.832 |

## Recursos

**mt39emc010h** Ud Escada rolante eléctrica
Dados técnicos: Custo energético 167379.678 MJ; Emissão de CO2 10247.095 kg
Resíduos:
- embalagem: re150101 Embalagens de papel e cartão. (componente de resíduo); rendimento 0.7 kg; Código LER 15 01 01; Massa do elemento 1 kg; Volume 0.001333 m3
