# Mosquiteira

- Propriedade do ficheiro: CYPE Ingenieros S.A.
- Formato: FIEBDC-3/2016
- Programa: Gerador de preços para construção civil. CYPE Ingenieros, S.A.
- Data: 23/10/2024
- Moeda: EUR
- Custos indirectos: 3 %
- IVA: 23 %

## L Vãos

### LC Caixilharias

#### LCO Mosquiteiras

**LCO010** Ud Mosquiteira.
Mosquiteira fixa de 500 mm de largura e 800 mm de altura, formada por aro de perfis de alumínio lacado, rede de fios de poliéster, acessórios e complementos, colocada com fixações mecânicas na face exterior da caixilharia. Inclusive enchimento perimetral de juntas através de um cordão de silicone neutro.
Inclui: Marcação. Ancoragem ao paramento dos elementos de fixação. Montagem da mosquiteira e dos acessórios. Vedação de juntas perimetrais.
Critério de medição de projecto: Número de unidades previstas, segundo documentação gráfica de Projecto.
Critério de medição de obra: Medir-se-á o número de unidades realmente executadas segundo especificações de Projecto.

| Código | Un | Descrição | Rendimento | Preço | Importância |
|---|---|---|---|---|---|
| mt25mos010a | m² | Mosquiteira fixa formada por aro de perfis de alumínio lacado, rede de fios de poliéster, acessórios e complementos. (material) | 0.4 | 42.8 | 17.120 |
| mt15sja100 | Ud | Cartucho de pasta de silicone neutro. (material) | 0.13 | 3.13 | 0.407 |
| mo011 | h | Oficial de 1ª montador. (mão de obra) | 0.16 | 23.31 | 3.730 |
| % | % | Custos directos complementares | 2 % | 21.257 | 0.425 |
|  |  | Custos directos |  |  | 21.682 |

Resíduos:
- colocação: mt15sja100 Cartucho de pasta de silicone neutro; factor de resíduo 0.06

## Recursos

**mt15sja100** Ud Cartucho de pasta de silicone neutro
Dados técnicos: Custo energético 87.088 MJ; Emissão de CO2 3.667 kg; Código LER 17 09 04; Massa do elemento 0.45 kg; Volume 0.0003 m3
Resíduos:
- embalagem: re170203 Plástico. (componente de resíduo); rendimento 0.1 kg; Código LER 17 02 03; Massa do elemento 1 kg; Volume 0.001667 m3
