# Sistema "VELUX" de janela com cúpula de vidro para cobertura plana

- Propriedade do ficheiro: CYPE Ingenieros S.A.
- Formato: FIEBDC-3/2016
- Programa: Gerador de preços para construção civil. CYPE Ingenieros, S.A.
- Data: 09/06/2025
- Moeda: EUR
- Custos indirectos: 3 %
- IVA: 23 %

## L Vãos

### LC Caixilharias

#### LCS Janelas para coberturas planas

**LCS022** Ud Sistema "VELUX" de janela com cúpula de vidro para cobertura plana.
Janela para cobertura plana, modelo CVU 060060 0320Q "VELUX", de abrir com abertura projectante de accionamento eléctrico, com motor incorporado no aro, sensor de chuva e comando à distância programável até 15 cm, de 60x60 cm, realizada em madeira lamelada, acabamento em poliuretano, com isolamento interior de poliestireno, cúpula exterior curva de vidro temperado de 6 mm de espessura ISU 1093, vidro duplo interior (vidro interior laminado de 3+3 mm, câmara de ar preenchida com gás árgon de 16 mm, vidro exterior Float de 4 mm com recobrimento isolante e separador de material termoplástico).
Critérios considerados na determinação do preço da unidade de obra: O preço não inclui o apoio.
Inclui: Marcação. Disposição, aprumo e nivelamento do aro. Fixação do marco à abertura deixada na laje. Vedação de juntas perimetrais. Colocação e fixação da cúpula sobre o aro. Colocação dos mecanismos de abertura.
Critério de medição de projecto: Número de unidades previstas, segundo documentação gráfica de Projecto.
Critério de medição de obra: Medir-se-á o número de unidades realmente executadas segundo especificações de Projecto.

| Código | Un | Descrição | Rendimento | Preço | Importância |
|---|---|---|---|---|---|
| mt24vqp014aa | Ud | Janela para cobertura plana, modelo CVU 060060 0320Q "VELUX", de abrir com abertura projectante de accionamento eléctrico, com motor incorporado no aro, sensor de chuva e comando à distância programável até 15 cm, de 60x60 cm, realizada em madeira lamelada, acabamento em poliuretano, com isolamento interior de poliestireno, cúpula exterior curva de vidro temperado de 6 mm de espessura ISU 1093, vidro duplo interior (vidro interior laminado de 3+3 mm, câmara de ar preenchida com gás árgon de 16 mm, vidro exterior Float de 4 mm com recobrimento isolante e separador de material termoplástico). (material) | 1 | 1719 | 1719.000 |
| mo011 | h | Oficial de 1ª montador. (mão de obra) | 1.4 | 25.32 | 35.448 |
| mo080 | h | Ajudante de montador. (mão de obra) | 0.7 | 24.04 | 16.828 |
| % | % | Custos directos complementares | 2 % | 1771.276 | 35.426 |
|  |  | Custos directos |  |  | 1806.702 |

## Recursos

**mt24vqp014aa** Ud Janela para cobertura plana
Dados técnicos: Custo energético 688.082 MJ; Emissão de CO2 69.199 kg
Resíduos:
- embalagem: re170203 Plástico. (componente de resíduo); rendimento 0.143 kg; Código LER 17 02 03; Massa do elemento 1 kg; Volume 0.001667 m3
- embalagem: re170604 Materiais de isolamento não abrangidos em 17 06 01 e 17 06 03. (componente de resíduo); rendimento 0.029 kg; Código LER 17 06 04; Massa do elemento 1 kg; Volume 0.001667 m3
