# Barreira corta-fogo com isolamento térmico, em caixa de ar de fachada ventilada. Colocação em horizontal

- Propriedade do ficheiro: CYPE Ingenieros S.A.
- Formato: FIEBDC-3/2016
- Programa: Gerador de preços para construção civil. CYPE Ingenieros, S.A.
- Data: 09/06/2025
- Moeda: EUR
- Custos indirectos: 3 %
- IVA: 23 %

## N Isolamentos e impermeabilizações

### NA Isolamentos térmicos

#### NAQ Fachadas ventiladas

**NAQ100** m Barreira corta-fogo com isolamento térmico, em caixa de ar de fachada ventilada. Colocação em horizontal.
Barreira corta-fogo com isolamento térmico em caixa de ar de fachada ventilada, com resistência ao fogo EI 60, com banda rígida de lã de rocha vulcânica, segundo EN 13162, totalmente envolvida com uma lâmina de alumínio e polietileno que actua como barreira de vapor, com uma lâmina intumescente na face à vista, de 55 mm de largura e 90 mm de espessura. Inclusive parafusos em forma de hélice para a fixação da lâmina intumescente e chapas de aço galvanizado para fixação à superfície suporte.
Inclui: Implantação e corte do isolamento. Colocação do isolamento. Fixação do isolamento. Resolução de pontos singulares.
Critério de medição de projecto: Comprimento medido segundo documentação gráfica de Projecto.
Critério de medição de obra: Medir-se-á o comprimento realmente executado segundo especificações de Projecto.

| Código | Un | Descrição | Rendimento | Preço | Importância |
|---|---|---|---|---|---|
| mt16lrw300ka | m | Banda rígida de lã de rocha vulcânica, segundo EN 13162, totalmente envolvida com uma lâmina de alumínio e polietileno que actua como barreira de vapor, com uma lâmina intumescente na face à vista, de 55 mm de largura e 90 mm de espessura, Euroclasse A1 de reacção ao fogo segundo NP EN 13501-1. Inclusive parafusos em forma de hélice para a fixação da lâmina intumescente e chapas de aço galvanizado para fixação à superfície suporte. (material) | 1 | 27.89 | 27.890 |
| mo054 | h | Oficial de 1ª montador de isolamentos. (mão de obra) | 0.05 | 25.32 | 1.266 |
| mo101 | h | Ajudante de montador de isolamentos. (mão de obra) | 0.05 | 24.04 | 1.202 |
| % | % | Custos directos complementares | 2 % | 30.358 | 0.607 |
|  |  | Custos directos |  |  | 30.965 |
