# Membrana altamente transpirante, pelo interior da cobertura inclinada

- Propriedade do ficheiro: CYPE Ingenieros S.A.
- Formato: FIEBDC-3/2016
- Programa: Gerador de preços para construção civil. CYPE Ingenieros, S.A.
- Data: 23/10/2024
- Moeda: EUR
- Custos indirectos: 3 %
- IVA: 23 %

## N Isolamentos e impermeabilizações

### NE Estanquidade

#### NEN Coberturas inclinadas

**NEN015** m² Membrana altamente transpirante, pelo interior da cobertura inclinada.
Membrana altamente transpirante, impermeável à água da chuva, de polipropileno, com armadura e bandas autocolantes na face inferior, de 0,6 mm de espessura e 170 g/m², de 0,02 m de espessura de ar equivalente face à difusão de vapor de água, segundo NP EN 1931, estanquidade à água classe W1 segundo EN 1928, permeabilidade ao ar 0,02 m³/h·m² a 50 Pa, Euroclasse E de reacção ao fogo, segundo NP EN 13501-1. Colocação em obra: com sobreposições, pelo interior da cobertura inclinada com uma pendente média da vertente até 30%. Inclusive cola para a vedação de encontros e grampos.
Inclui: Limpeza e preparação da superfície. Corte e preparação. Vedação de encontros. Colocação e fixação da lâmina para o controlo do vapor.
Critério de medição de projecto: Superfície medida segundo documentação gráfica de Projecto.
Critério de medição de obra: Medir-se-á a superfície realmente executada segundo especificações de Projecto.

| Código | Un | Descrição | Rendimento | Preço | Importância |
|---|---|---|---|---|---|
| mt15pdr150fd | m² | Membrana altamente transpirante, impermeável à água da chuva, de polipropileno, com armadura e bandas autocolantes na face inferior, de 0,6 mm de espessura e 170 g/m², de 0,02 m de espessura de ar equivalente face à difusão de vapor de água, segundo NP EN 1931, estanquidade à água classe W1 segundo EN 1928, permeabilidade ao ar 0,02 m³/h·m² a 50 Pa, Euroclasse E de reacção ao fogo, segundo NP EN 13501-1, com resistência aos raios UV de 3 meses, intervalo de temperatura de trabalho de -40 a 80°C, para colocar sob revestimentos com réguas de madeira, sem juntas abertas, fornecida em rolos de 1,50x50 m, segundo NP EN 13859-2. (material) | 1.2 | 3.35 | 4.020 |
| mt15pdr300c | Ud | Grampo, de aço galvanizado, de 8 mm de altura; para a fixação de lâminas para o controlo do vapor. (material) | 5 | 0.02 | 0.100 |
| mt15pdr310a | Ud | Cartucho de 310 ml de cola, à base de polímeros em dispersão aquosa, sem dissolventes; para a vedação de lâminas para o controlo do vapor. (material) | 0.17 | 14.08 | 2.394 |
| mo054 | h | Oficial de 1ª montador de isolamentos. (mão de obra) | 0.036 | 23.31 | 0.839 |
| mo101 | h | Ajudante de montador de isolamentos. (mão de obra) | 0.018 | 22.13 | 0.398 |
| % | % | Custos directos complementares | 2 % | 7.751 | 0.155 |
|  |  | Custos directos |  |  | 7.906 |

Resíduos:
- colocação: mt15pdr150fd; factor de resíduo 0.035
- colocação: mt15pdr310a; factor de resíduo 0.03

## Recursos

**mt15pdr150fd** m² Membrana altamente transpirante
Dados técnicos: Custo energético 19.092 MJ; Emissão de CO2 0.658 kg; Código LER 17 06 04; Massa do elemento 0.17 kg; Volume 0.000283 m3
Resíduos:
- embalagem: re170203 Plástico. (componente de resíduo); rendimento 0.034 kg; Código LER 17 02 03; Massa do elemento 1 kg; Volume 0.001667 m3

**mt15pdr300c** Ud Grampo, de aço galvanizado, de 8 mm de altura; para a fixação de lâminas para o controlo do vapor
Dados técnicos: Custo energético 0.713 MJ; Emissão de CO2 1.122 kg
Resíduos:
- embalagem: re150101 Embalagens de papel e cartão. (componente de resíduo); rendimento 1.32 kg; Código LER 15 01 01; Massa do elemento 1 kg; Volume 0.001333 m3

**mt15pdr310a** Ud Cartucho de 310 ml de cola
Dados técnicos: Custo energético 52.250 MJ; Emissão de CO2 2.596 kg; Código LER 17 09 04; Massa do elemento 0.39 kg; Volume 0.00026 m3
Resíduos:
- embalagem: re170203 Plástico; rendimento 0.2 kg
