# Impermeabilização líquida e isolamento termorreflector de coberturas, aplicação mecânica a quente. Sistema COOL-R XL+D (i) "QUILOSA"

- Propriedade do ficheiro: CYPE Ingenieros S.A.
- Formato: FIEBDC-3/2016
- Programa: Gerador de preços para construção civil. CYPE Ingenieros, S.A.
- Data: 03/07/2024
- Moeda: EUR
- Custos indirectos: 3 %
- IVA: 23 %

## N Isolamentos e impermeabilizações

### NL Impermeabilizações líquidas

#### NLG Coberturas, varandas e lavandarias

**NLG325** m² Impermeabilização líquida e isolamento termorreflector de coberturas, aplicação mecânica a quente. Sistema COOL-R XL+D (i) "QUILOSA".
Impermeabilização líquida e isolamento termorreflector de coberturas, classe W3, segundo ETAG 005, com um índice de reflectância solar (SRI) de 107, sobre superfície suporte de betão, com um conteúdo de humidade inferior ou igual a 4%. Sistema COOL-R XL+D (i) "QUILOSA" formado por duas camadas de revestimento impermeabilizante bicomponente à base de poliuretano, COOL-R Base Coat 720S "QUILOSA", 2 kg/m², aplicado através de sistema de projecção mecânica em quente, com prévia aplicação de primário à base de resina de poliuretano, COOL-R Primer C700 "QUILOSA", 0,2 kg/m².
Critérios considerados na determinação do preço da unidade de obra: O preço não inclui o revestimento.
Inclui: Aplicação de primário. Aplicação mecânica a quente do impermeabilizante.
Critério de medição de projecto: Superfície medida em projecção horizontal, segundo documentação gráfica de Projecto, desde as faces interiores dos parapeitos ou muretes perimetrais que a limitam.
Critério de medição de obra: Medir-se-á, em projecção horizontal, a superfície realmente executada segundo especificações de Projecto, desde as faces interiores dos parapeitos ou muretes perimetrais que a limitam.

| Código | Un | Descrição | Rendimento | Preço | Importância |
|---|---|---|---|---|---|
| mt15quo004a | kg | Primário à base de resina de poliuretano, COOL-R Primer C700 "QUILOSA". (material) | 0.2 | 7 | 1.400 |
| mt15quo040a | kg | Revestimento impermeabilizante bicomponente à base de poliuretano, COOL-R Base Coat 720S "QUILOSA", para aplicar através de sistema de projecção mecânica a quente. (material) | 2 | 5.8 | 11.600 |
| mq06pyp010 | h | Equipamento completo para projecção de produtos impermeabilizantes líquidos a quente. (equipamento) | 1 | 2.68 | 2.680 |
| mo032 | h | Oficial de 1ª aplicador de produtos impermeabilizantes. (mão de obra) | 0.1 | 22.68 | 2.268 |
| mo070 | h | Ajudante de aplicador de produtos impermeabilizantes. (mão de obra) | 0.1 | 22.13 | 2.213 |
| % | % | Custos directos complementares | 2 % | 20.161 | 0.403 |
|  |  | Custos directos |  |  | 20.564 |

Resíduos:
- colocação: mt15quo004a Primário à base de resina de poliuretano, COOL-R Primer C700 "QUILOSA"; factor de resíduo 0.03
- colocação: mt15quo040a; factor de resíduo 0.032264

## Recursos

**mt15quo004a** kg Primário à base de resina de poliuretano, COOL-R Primer C700 "QUILOSA"
Dados técnicos: Custo energético 94.263 MJ; Emissão de CO2 3.778 kg; Código LER 17 09 04; Massa do elemento 1 kg; Volume 0.000667 m3
Resíduos:
- embalagem: re170203 Plástico. (componente de resíduo); rendimento 0.003 kg; Código LER 17 02 03; Massa do elemento 1 kg; Volume 0.001667 m3

**mt15quo040a** kg Revestimento impermeabilizante bicomponente à base de poliuretano
Dados técnicos: Custo energético 144.209 MJ; Emissão de CO2 7.002 kg; Código LER 17 09 04; Massa do elemento 1 kg; Volume 0.000667 m3
Resíduos:
- embalagem: re150104 Embalagens de metal. (componente de resíduo); rendimento 0.003 kg; Código LER 15 01 04; Massa do elemento 1 kg; Volume 0.001667 m3
