# Camada de protecção de agregado britado, em coberturas planas

- Propriedade do ficheiro: CYPE Ingenieros S.A.
- Formato: FIEBDC-3/2016
- Programa: Gerador de preços para construção civil. CYPE Ingenieros, S.A.
- Data: 09/06/2025
- Moeda: EUR
- Custos indirectos: 3 %
- IVA: 23 %

## Q Coberturas

### QC Componentes de coberturas planas

#### QCA Camada de protecção de agregado

**QCA020** m² Camada de protecção de agregado britado, em coberturas planas.
Camada de protecção de agregado silício de britagem, lavado, de granulometria compreendida entre 18 e 30 mm, com uma espessura média de 10 cm, em coberturas planas, com uma pendente do 1% ao 5%.
Inclui: Colocação e espalhamento da camada de protecção de agregado.
Critério de medição de projecto: Superfície medida segundo documentação gráfica de Projecto.
Critério de medição de obra: Medir-se-á a superfície realmente executada segundo especificações de Projecto.

| Código | Un | Descrição | Rendimento | Preço | Importância |
|---|---|---|---|---|---|
| mt01arg025a | t | Agregado silício de britagem, lavado, de granulometria compreendida entre 18 e 30 mm. (material) | 0.165 | 13.39 | 2.209 |
| mo020 | h | Oficial de 1ª construção. (mão de obra) | 0.075 | 24.63 | 1.847 |
| mo113 | h | Operário não qualificado construção. (mão de obra) | 0.15 | 23.29 | 3.494 |
| % | % | Custos directos complementares | 2 % | 7.550 | 0.151 |
|  |  | Custos directos |  |  | 7.701 |

Resíduos:
- colocação: mt01arg025a Agregado silício de britagem, lavado, de granulometria compreendida entre 18 e 30 mm; factor de resíduo 0.00632606

## Recursos

**mt01arg025a** t Agregado silício de britagem, lavado, de granulometria compreendida entre 18 e 30 mm
Dados técnicos: Custo energético 75.000 MJ; Emissão de CO2 4.000 kg; Código LER 01 04 08; Massa do elemento 1000 kg; Volume 0.666667 m3
