# Revestimento com plaquetas de pedra natural fixadas com cimento cola

- Propriedade do ficheiro: CYPE Ingenieros S.A.
- Formato: FIEBDC-3/2016
- Programa: Gerador de preços para construção civil. CYPE Ingenieros, S.A.
- Data: 23/05/2024
- Moeda: EUR
- Custos indirectos: 3 %
- IVA: 23 %

## R Revestimentos

### RA De peças rígidas em paramentos verticais

#### RAP De pedra natural

**RAP006** m² Revestimento com plaquetas de pedra natural fixadas com cimento cola.
Revestimento em paramento vertical, até 3 m de altura, com plaquetas calibradas e biseladas de mármore Rosa Aurora, acabamento polido, de 30,5x30,5x1 cm, assentes com cimento cola melhorado, C2 TE, com deslizamento reduzido e tempo de colocação ampliado, cinzento. Enchimento de juntas com argamassa de juntas cimentosa, CG1, para junta mínima (entre 1,5 e 3 mm), com a mesma tonalidade das peças. Inclusive caixas em muro, cortes, peças a meia esquadria, juntas e peças especiais.
Inclui: Limpeza e humidificação do paramento a revestir. Colocação e aprumo de prumos de referência. Colocação de fios entre prumos. Preparação da pedra natural, salpicando-a com leitada de cimento e areia na face interior. Colocação das plaquetas. Verificação do aprumo, nível e alinhamento da fiada de plaquetas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt19pmi020a | m² | Plaqueta polida, calibrada e biselada de mármore nacional, Rosa Aurora, 30,5x30,5x1 cm, segundo NP EN 12057. (material) | 1.05 | 55.9 | 58.695 |
| mt09mcr021q | kg | Cimento cola melhorado, C2 TE, com deslizamento reduzido e tempo de colocação ampliado, segundo NP EN 12004, cor cinzento. (material) | 2.5 | 0.6 | 1.500 |
| mt09mcr060c | kg | Argamassa de juntas cimentosa, CG1, para junta mínima entre 1,5 e 3 mm, segundo EN 13888. (material) | 0.1 | 0.7 | 0.070 |
| mo022 | h | Oficial de 1ª colocador de pedra natural. (mão de obra) | 1 | 22.68 | 22.680 |
| mo060 | h | Ajudante de colocador de pedra natural. (mão de obra) | 0.4 | 22.13 | 8.852 |
| % | % | Custos directos complementares | 2 % | 91.797 | 1.836 |
|  |  | Custos directos |  |  | 93.633 |

Resíduos:
- colocação: mt19pmi020a Plaqueta polida, calibrada e biselada de mármore nacional, Rosa Aurora, 30,5x30,5x1 cm, segundo NP EN 12057; factor de resíduo 0.0243225
- colocação: mt09mcr021q; factor de resíduo 0.07
- colocação: mt09mcr060c Argamassa de juntas cimentosa, CG1, para junta mínima entre 1,5 e 3 mm, segundo EN 13888; factor de resíduo 0.07

## Recursos

**mt19pmi020a** m² Plaqueta polida, calibrada e biselada de mármore nacional, Rosa Aurora, 30,5x30,5x1 cm, segundo NP EN 12057
Dados técnicos: Custo energético 66.949 MJ; Emissão de CO2 2.213 kg; Código LER 01 04 13; Massa do elemento 27 kg; Volume 0.018 m3
Resíduos:
- embalagem: re170201 Madeira. (componente de resíduo); rendimento 0.034 kg; Código LER 17 02 01; Massa do elemento 1 kg; Volume 0.000909 m3
- embalagem: re170203 Plástico. (componente de resíduo); rendimento 0.024 kg; Código LER 17 02 03; Massa do elemento 1 kg; Volume 0.001667 m3

**mt09mcr021q** kg Cimento cola melhorado
Dados técnicos: Custo energético 3.871 MJ; Emissão de CO2 0.344 kg; Código LER 17 09 04; Massa do elemento 1 kg; Volume 0.000667 m3
Resíduos:
- embalagem: re170203 Plástico; rendimento 0.003 kg

**mt09mcr060c** kg Argamassa de juntas cimentosa, CG1, para junta mínima entre 1,5 e 3 mm, segundo EN 13888
Dados técnicos: Custo energético 7.725 MJ; Emissão de CO2 0.576 kg; Código LER 17 09 04; Massa do elemento 1 kg; Volume 0.000667 m3
Resíduos:
- embalagem: re150101 Embalagens de papel e cartão. (componente de resíduo); rendimento 0.02 kg; Código LER 15 01 01; Massa do elemento 1 kg; Volume 0.001333 m3
- embalagem: re170201 Madeira; rendimento 0.005 kg
- embalagem: re170203 Plástico; rendimento 0.008 kg
