# Encontro de pavimento vinílico homogéneo, para utilização em locais húmidos, com paramento vertical

- Propriedade do ficheiro: CYPE Ingenieros S.A.
- Formato: FIEBDC-3/2016
- Programa: Gerador de preços para construção civil. CYPE Ingenieros, S.A.
- Data: 09/06/2025
- Moeda: EUR
- Custos indirectos: 3 %
- IVA: 23 %

## R Revestimentos

### RS Pavimentos

#### RSS De borracha, de linóleo e vinílicos

**RSS110** m Encontro de pavimento vinílico homogéneo, para utilização em locais húmidos, com paramento vertical.
Encontro de pavimento vinílico homogéneo, para utilização em locais húmidos, com paramento vertical, formado por: perfil de canto de PVC, em ângulo côncavo, a meia cana, de 20 mm de largura para apoio do pavimento vinílico e perfil de remate de PVC para remate entre o pavimento vinílico e o paramento vertical a 15 cm de altura. Colocação em obra: com cola de poliuretano bicomponente para aplicar em interiores e exteriores, para a colagem de pavimentos de PVC, sobre camada fina de nivelação e cordão perimetral de soldadura na união do perfil de remate com o paramento sem revestimento cerâmico.
Inclui: Implantação e recorte do pavimento. Colocação do perfil de esquina. Aplicação da cola. Colocação do pavimento. Soldadura de união e juntas entre rolos. Colocação do perfil de remate. Eliminação e limpeza do material sobrante. Limpeza final do pavimento.
Critério de medição de projecto: Comprimento medido em projecção horizontal, segundo documentação gráfica de Projecto.
Critério de medição de obra: Medir-se-á, em projecção horizontal, o comprimento realmente executado segundo especificações de Projecto.

| Código | Un | Descrição | Rendimento | Preço | Importância |
|---|---|---|---|---|---|
| mt18adq010a | kg | Cola de poliuretano bicomponente para aplicar em interiores e exteriores, para a colagem de pavimentos de PVC, sem dissolventes nem plastificantes, cor bege. (material) | 0.056 | 5.68 | 0.318 |
| mt18dsi040a | m² | Lâmina homogénea de PVC, anti-deslizante, para utilização em locais húmidos, de 2 mm de espessura, com buchas em relevo, cor a escolher; fornecida em rolos de 200 cm de largura; peso total: 3150 g/m²; classificação ao uso, segundo EN ISO 10874: classe 23 para uso doméstico; classe 34 para uso comercial; classe 43 para uso industrial; Euroclasse Bfl-s1 de reacção ao fogo, segundo NP EN 13501-1. (material) | 0.2 | 27.2 | 5.440 |
| mt18rvp020b | m | Perfil de remate de PVC. (material) | 1.05 | 3 | 3.150 |
| mt18rvp010a | m | Perfil de canto de PVC, em ângulo côncavo, a meia cana, de 20 mm de largura. (material) | 1.05 | 1.7 | 1.785 |
| mo026 | h | Oficial de 1ª instalador de revestimentos flexíveis. (mão de obra) | 0.18 | 24.63 | 4.433 |
| mo064 | h | Ajudante de instalador de revestimentos flexíveis. (mão de obra) | 0.1 | 24.04 | 2.404 |
| % | % | Custos directos complementares | 2 % | 17.530 | 0.351 |
|  |  | Custos directos |  |  | 17.881 |

Resíduos:
- colocação: mt18adq010a; factor de resíduo 0.03292
- colocação: mt18dsi040a; factor de resíduo 0.0395721

## Recursos

**mt18adq010a** kg Cola de poliuretano bicomponente para aplicar em interiores e exteriores
Dados técnicos: Custo energético 144.471 MJ; Emissão de CO2 7.014 kg; Código LER 17 09 04; Massa do elemento 1 kg; Volume 0.000667 m3
Resíduos:
- embalagem: re170203 Plástico. (componente de resíduo); rendimento 0.003 kg; Código LER 17 02 03; Massa do elemento 1 kg; Volume 0.001667 m3

**mt18dsi040a** m² Lâmina homogénea de PVC
Dados técnicos: Custo energético 143.102 MJ; Emissão de CO2 15.550 kg; Código LER 17 02 03; Massa do elemento 3.15 kg; Volume 0.00525 m3
Resíduos:
- embalagem: re170203 Plástico; rendimento 0.037 kg
