# Friso de escaiola, para decoração perimetral de tecto

- Propriedade do ficheiro: CYPE Ingenieros S.A.
- Formato: FIEBDC-3/2016
- Programa: Gerador de preços para construção civil. CYPE Ingenieros, S.A.
- Data: 09/06/2025
- Moeda: EUR
- Custos indirectos: 3 %
- IVA: 23 %

## R Revestimentos

### RT Tectos falsos em interiores

#### RTP Pré-fabricados de escaiola

**RTP060** m Friso de escaiola, para decoração perimetral de tecto.
Friso de escaiola, de 7,5x9x120 cm, para decoração perimetral de tecto, fixado com cola para escaiola. Inclusive acessórios de fixação.
Inclui: Marcação do traçado do friso nos paramentos. Disposição e corte das peças. Humidificação da base de fixação. Espalhamento da cola. Colocação e enchimento das juntas das peças. Correcção de falhas de encontros entre peças, esquinas e cantos.
Critério de medição de projecto: Comprimento medido segundo documentação gráfica de Projecto.
Critério de medição de obra: Medir-se-á o comprimento realmente executado segundo especificações de Projecto.

| Código | Un | Descrição | Rendimento | Preço | Importância |
|---|---|---|---|---|---|
| mt12rea110a | m | Friso de escaiola, de 7,5x9x120 cm. (material) | 1.05 | 5.96 | 6.258 |
| mt09eyc030 | kg | Cola para escaiola. (material) | 0.36 | 0.35 | 0.126 |
| mo035 | h | Oficial de 1ª escaiolador. (mão de obra) | 0.18 | 24.63 | 4.433 |
| % | % | Custos directos complementares | 2 % | 10.817 | 0.216 |
|  |  | Custos directos |  |  | 11.033 |

Resíduos:
- colocação: mt12rea110a Friso de escaiola, de 7,5x9x120 cm; factor de resíduo 0.0053

## Recursos

**mt12rea110a** m Friso de escaiola, de 7,5x9x120 cm
Dados técnicos: Custo energético 7.968 MJ; Emissão de CO2 0.355 kg; Código LER 17 08 02; Massa do elemento 2.3 kg; Volume 0.0023 m3
Resíduos:
- embalagem: re170203 Plástico. (componente de resíduo); rendimento 0.002 kg; Código LER 17 02 03; Massa do elemento 1 kg; Volume 0.001667 m3
