# Protector para focinho de degrau, de borracha

- Propriedade do ficheiro: CYPE Ingenieros S.A.
- Formato: FIEBDC-3/2016
- Programa: Gerador de preços para construção civil. CYPE Ingenieros, S.A.
- Data: 03/07/2024
- Moeda: EUR
- Custos indirectos: 3 %
- IVA: 23 %

## S Equipamentos fixos e sinalização

### SD Protecções

#### SDE Protectores para escadas

**SDE010** m Protector para focinho de degrau, de borracha.
Protector para focinho de degrau, de borracha, com abas de 50x30 mm e 2 mm de espessura, cor preto. Colocação em obra: com buchas e parafusos.
Inclui: Marcação. Montagem e fixação.
Critério de medição de projecto: Comprimento medido segundo documentação gráfica de Projecto.
Critério de medição de obra: Medir-se-á o comprimento realmente executado segundo especificações de Projecto.

| Código | Un | Descrição | Rendimento | Preço | Importância |
|---|---|---|---|---|---|
| mt53pdi190a | m | Protector para focinho de degrau, de borracha, com abas de 50x30 mm e 2 mm de espessura, cor preto, Euroclasse B-s1, d0 de reacção ao fogo, segundo NP EN 13501-1. (material) | 1 | 30.09 | 30.090 |
| mt26aaa240da | Ud | Bucha de nylon com parafuso de cabeça escareada, de aço inoxidável AISI 304, de 6 mm de diâmetro e 35 mm de comprimento. (material) | 4 | 0.24 | 0.960 |
| mo080 | h | Ajudante de montador. (mão de obra) | 0.15 | 22.13 | 3.320 |
| % | % | Custos directos complementares | 2 % | 34.370 | 0.687 |
|  |  | Custos directos |  |  | 35.057 |

Resíduos:
- colocação: mt26aaa240da Bucha de nylon com parafuso de cabeça escareada, de aço inoxidável AISI 304, de 6 mm de diâmetro e 35 mm de comprimento; factor de resíduo 0.0045

## Recursos

**mt26aaa240da** Ud Bucha de nylon com parafuso de cabeça escareada, de aço inoxidável AISI 304, de 6 mm de diâmetro e 35 mm de comprimento
Dados técnicos: Custo energético 0.227 MJ; Emissão de CO2 0.028 kg; Código LER 17 04 05; Massa do elemento 0.004 kg; Volume 0.000002 m3
Resíduos:
- embalagem: re150101 Embalagens de papel e cartão. (componente de resíduo); rendimento 0.001 kg; Código LER 15 01 01; Massa do elemento 1 kg; Volume 0.001333 m3
