# Curva de chuveiro com tomada para bicha, com suporte para chuveiro de mão

- Propriedade do ficheiro: CYPE Ingenieros S.A.
- Formato: FIEBDC-3/2016
- Programa: Gerador de preços para construção civil. CYPE Ingenieros, S.A.
- Data: 09/06/2025
- Moeda: EUR
- Custos indirectos: 3 %
- IVA: 23 %

## S Equipamentos fixos e sinalização

### SG Torneiras

#### SGD Para chuveiros

**SGD081** Ud Curva de chuveiro com tomada para bicha, com suporte para chuveiro de mão.
Curva de chuveiro com tomada de 1/2" para bicha, acabamento cromado, com espelho circular. Inclusive elementos de fixação.
Inclui: Colocação. Verificação do seu correcto funcionamento.
Critério de medição de projecto: Número de unidades previstas, segundo documentação gráfica de Projecto.
Critério de medição de obra: Medir-se-á o número de unidades realmente colocadas segundo especificações de Projecto.

| Código | Un | Descrição | Rendimento | Preço | Importância |
|---|---|---|---|---|---|
| mt31gro632a | Ud | Curva de chuveiro com tomada de 1/2" para bicha, acabamento cromado, com espelho circular, inclusive elementos de fixação. (material) | 1 | 38.53 | 38.530 |
| mo008 | h | Oficial de 1ª canalizador. (mão de obra) | 0.15 | 25.32 | 3.798 |
| % | % | Custos directos complementares | 2 % | 42.328 | 0.847 |
|  |  | Custos directos |  |  | 43.175 |
