# Abrigo fotovoltaico de veículos, em parque de estacionamento exterior

- Propriedade do ficheiro: CYPE Ingenieros S.A.
- Formato: FIEBDC-3/2016
- Programa: Gerador de preços para construção civil. CYPE Ingenieros, S.A.
- Data: 03/07/2024
- Moeda: EUR
- Custos indirectos: 3 %
- IVA: 23 %

## U Infra-estruturas no logradouro

### UC Estacionamentos

#### UCF Coberturas fotovoltaicas

**UCF015** Ud Abrigo fotovoltaico de veículos, em parque de estacionamento exterior.
Abrigo fotovoltaico de veículos, em parque de estacionamento exterior, de 8x5 m e 8,19 kW de potência total instalada, composto de kit de estrutura, de aço galvanizado formado por pilares, vigas e madres, com ligações aparafusadas em obra, de 2,5 m de altura livre na parte baixa, com um ângulo de inclinação de 11° e 7 m de distância entre centros de pilares e cobertura de 14 módulos solares fotovoltaicos de células de silício monocristalino, potência máxima (Wp) 585 W, tensão a máxima potência (Vmp) 44,62 V, intensidade a máxima potência (Imp) 13,12 A, tensão em circuito aberto (Voc) 54,26 V, intensidade de curto-circuito (Isc) 13,75 A, eficiência 20,88%, 156 células de 182x91 mm, vidro exterior temperado de 3,2 mm de espessura, camada adesiva de etil vinil acetato (EVA), camada posterior de polifluoreto de vinilo, poliéster e polifluoreto de vinilo (TPT), aro de alumínio anodizado, temperatura de trabalho -40°C até 85°C, dimensões 2472x1134x35 mm, resistência à carga do vento 245 kg/m², resistência à carga da neve 551 kg/m², peso 30,85 kg, com caixa de ligações com díodos, cabos e conectores. Inclusive acessórios, parafusos, elementos de ancoragem e material de ligação eléctrica.
Critérios considerados na determinação do preço da unidade de obra: O preço não inclui a escavação da fundação nem a formação da fundação.
Inclui: Marcação da disposição de eixos de pilares. Montagem da estrutura metálica. Aprumo. Colocação e fixação dos módulos solares fotovoltaicos. Ligação e verificação do seu correcto funcionamento.
Critério de medição de projecto: Número de unidades previstas, segundo documentação gráfica de Projecto.
Critério de medição de obra: Medir-se-á o número de unidades realmente executadas segundo especificações de Projecto.

| Código | Un | Descrição | Rendimento | Preço | Importância |
|---|---|---|---|---|---|
| mt07mag010a | Ud | Kit de estrutura, de aço galvanizado formado por pilares, vigas e madres, com ligações aparafusadas em obra, de 2,5 m de altura livre na parte baixa, com um ângulo de inclinação de 11° e 7 m de distância entre centros de pilares, para a execução de abrigo de uma água de 8x5 m, com acessórios, parafusos e elementos de ancoragem. (material) | 1 | 1672 | 1672.000 |
| mt35sol028qq | Ud | Módulo solar fotovoltaico de células de silício monocristalino, potência máxima (Wp) 585 W, tensão a máxima potência (Vmp) 44,62 V, intensidade a máxima potência (Imp) 13,12 A, tensão em circuito aberto (Voc) 54,26 V, intensidade de curto-circuito (Isc) 13,75 A, eficiência 20,88%, 156 células de 182x91 mm, vidro exterior temperado de 3,2 mm de espessura, camada adesiva de etil vinil acetato (EVA), camada posterior de polifluoreto de vinilo, poliéster e polifluoreto de vinilo (TPT), aro de alumínio anodizado, temperatura de trabalho -40°C até 85°C, dimensões 2472x1134x35 mm, resistência à carga do vento 245 kg/m², resistência à carga da neve 551 kg/m², peso 30,85 kg, com caixa de ligações com díodos, cabos e conectores. (material) | 14 | 226.98 | 3177.720 |
| mo047 | h | Oficial de 1ª montador de estruturas metálicas. (mão de obra) | 4 | 23.64 | 94.560 |
| mo094 | h | Ajudante de montador de estruturas metálicas. (mão de obra) | 4 | 23.07 | 92.280 |
| mo003 | h | Oficial de 1ª electricista. (mão de obra) | 5.6 | 23.31 | 130.536 |
| mo102 | h | Ajudante de electricista. (mão de obra) | 5.6 | 22.09 | 123.704 |
| % | % | Custos directos complementares | 4 % | 5290.800 | 211.632 |
|  |  | Custos directos |  |  | 5502.432 |

Resíduos:
- colocação: mt07mag010a; factor de resíduo 0.0053

## Recursos

**mt07mag010a** Ud Kit de estrutura
Dados técnicos: Custo energético 24677.677 MJ; Emissão de CO2 2516.724 kg; Código LER 17 04 05; Massa do elemento 983.02 kg; Volume 0.468105 m3
Resíduos:
- embalagem: re170203 Plástico. (componente de resíduo); rendimento 0.04 kg; Código LER 17 02 03; Massa do elemento 1 kg; Volume 0.001667 m3

**mt35sol028qq** Ud Módulo solar fotovoltaico de células de silício monocristalino
Dados técnicos: Custo energético 1142.361 MJ; Emissão de CO2 60.733 kg
Resíduos:
- embalagem: re150101 Embalagens de papel e cartão. (componente de resíduo); rendimento 2.699 kg; Código LER 15 01 01; Massa do elemento 1 kg; Volume 0.001333 m3
