# Fornecimento de terra vegetal

- Propriedade do ficheiro: CYPE Ingenieros S.A.
- Formato: FIEBDC-3/2016
- Programa: Gerador de preços para construção civil. CYPE Ingenieros, S.A.
- Data: 09/06/2025
- Moeda: EUR
- Custos indirectos: 3 %
- IVA: 23 %

## U Infra-estruturas no logradouro

### UJ Jardins

#### UJA Acondicionamento do terreno

**UJA050** m³ Fornecimento de terra vegetal.
Fornecimento de terra vegetal crivada, fornecida a granel e espalhada com meios mecânicos, através de miniretroescavadora, em camadas de espessura uniforme e sem produzir danos às plantas existentes.
Inclui: Armazenamento da terra vegetal. Espalhamento e perfilamento da terra vegetal. Sinalização e protecção do terreno.
Critério de medição de projecto: Volume medido segundo documentação gráfica de Projecto.
Critério de medição de obra: Medir-se-á o volume realmente executado segundo especificações de Projecto.

| Código | Un | Descrição | Rendimento | Preço | Importância |
|---|---|---|---|---|---|
| mt48tie030a | m³ | Terra vegetal crivada, fornecida a granel. (material) | 1.15 | 23.7 | 27.255 |
| mq01exn010i | h | Miniretroescavadora sobre pneus, de 37,5 kW. (equipamento) | 0.1 | 51.18 | 5.118 |
| mo115 | h | Operário jardineiro. (mão de obra) | 0.2 | 23.29 | 4.658 |
| % | % | Custos directos complementares | 2 % | 37.031 | 0.741 |
|  |  | Custos directos |  |  | 37.772 |

Resíduos:
- colocação: mt48tie030a Terra vegetal crivada, fornecida a granel; factor de resíduo 0.003

## Recursos

**mt48tie030a** m³ Terra vegetal crivada, fornecida a granel
Dados técnicos: Custo energético 574.000 MJ; Emissão de CO2 41.000 kg; Código LER 17 05 04; Massa do elemento 2050 kg; Volume 1.28125 m3
