# Grade modular contínua, com montantes metálicos, para vedação de terreno

- Propriedade do ficheiro: CYPE Ingenieros S.A.
- Formato: FIEBDC-3/2016
- Programa: Gerador de preços para construção civil. CYPE Ingenieros, S.A.
- Data: 23/10/2024
- Moeda: EUR
- Custos indirectos: 3 %
- IVA: 23 %

## U Infra-estruturas no logradouro

### UV Vedações

#### UVV Grades modulares

**UVV010** m Grade modular contínua, com montantes metálicos, para vedação de terreno.
Vedação formada por grade modular de aço laminado a quente, de 2,00x0,75 m, acabamento galvanizado a quente com tratamento desengordurante e fosfatado e posterior lacado em estufa com poliéster ferro-texturado de cor cinzento aço, composta por malha com ligações rebitadas entre módulos, caixilho simples, com chapa de canto, e montantes de chapa encastrados directamente em muros de alvenaria ou betão. Inclusive acessórios para a fixação dos módulos da grade aos montantes.
Critérios considerados na determinação do preço da unidade de obra: O preço não inclui o muro.
Inclui: Marcação. Preparação dos pontos de ancoragem. Disposição dos tramos da grade. Aprumo e nivelamento dos tramos. Fixação dos tramos através da ancoragem dos seus elementos.
Critério de medição de projecto: Comprimento medido entre eixos, segundo documentação gráfica de Projecto.
Critério de medição de obra: Medir-se-á, a eixos, o comprimento realmente executado segundo especificações de Projecto.

| Código | Un | Descrição | Rendimento | Preço | Importância |
|---|---|---|---|---|---|
| mt26aae015baa | m | Grade modular de aço laminado a quente, de 2,00x0,75 m, acabamento galvanizado a quente com tratamento desengordurante e fosfatado e posterior lacado em estufa com poliéster ferro-texturado de cor cinzento aço, composta por malha com ligações rebitadas entre módulos, caixilho simples, com chapa de canto, e montantes de chapa para encastrar directamente, inclusive acessórios para a fixação dos módulos da grade aos montantes. (material) | 1 | 136.58 | 136.580 |
| mt08aaa010a | m³ | Água. (material) | 0.006 | 1.5 | 0.009 |
| mt01arg005a | t | Areia de pedreira, para argamassa preparada em obra. (material) | 0.052 | 18 | 0.936 |
| mt08cem011a | kg | Cimento Portland CEM II/B-L 32,5 R, cor cinzento, em sacos, segundo NP EN 197-1. (material) | 8 | 0.1 | 0.800 |
| mq06hor010 | h | Betoneira eléctrica com uma capacidade de amassadura de 160 l. (equipamento) | 0.022 | 3.45 | 0.076 |
| mo018 | h | Oficial de 1ª serralheiro. (mão de obra) | 0.25 | 22.98 | 5.745 |
| mo059 | h | Ajudante de serralheiro. (mão de obra) | 0.25 | 22.2 | 5.550 |
| mo041 | h | Oficial de 1ª construção de obra civil. (mão de obra) | 0.25 | 22.68 | 5.670 |
| mo087 | h | Ajudante de construção de obra civil. (mão de obra) | 0.25 | 22.13 | 5.533 |
| % | % | Custos directos complementares | 2 % | 160.899 | 3.218 |
|  |  | Custos directos |  |  | 164.117 |

Resíduos:
- colocação: mt01arg005a Areia de pedreira, para argamassa preparada em obra; factor de resíduo 0.00501329
- colocação: mt08cem011a Cimento Portland CEM II/B-L 32,5 R, cor cinzento, em sacos, segundo NP EN 197-1; factor de resíduo 0.01512

## Recursos

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3
