# Ensaio de pavimento contínuo

- Propriedade do ficheiro: CYPE Ingenieros S.A.
- Formato: FIEBDC-3/2016
- Programa: Gerador de preços para construção civil. CYPE Ingenieros, S.A.
- Data: 12/02/2025
- Moeda: EUR
- Custos indirectos: 3 %
- IVA: 23 %

## X Controlo de qualidade e ensaios

### XB Pavimentos

#### XBC Pavimentos contínuos

**XBC010** Ud Ensaio de pavimento contínuo.
Ensaios a realizar em laboratório acreditado na área técnica correspondente, sobre uma amostra de pavimento contínuo, recolhida em obra, para a determinação das seguintes características: resistência ao deslizamento em condições secas segundo NP EN 16165.
Inclui: Deslocamento à obra. Recolha de amostras. Realização dos ensaios. Redacção de relatório dos resultados dos ensaios realizados.
Critério de medição de projecto: Ensaio a realizar, segundo documentação do Plano de controlo de qualidade.

| Código | Un | Descrição | Rendimento | Preço | Importância |
|---|---|---|---|---|---|
| mt49pac010b | Ud | Ensaio para determinar a resistência ao deslizamento em condições secas de uma amostra de pavimento contínuo, segundo NP EN 16165, inclusive deslocamento à obra, recolha de amostra e relatório de resultados. (material) | 1 | 330 | 330.000 |
| % | % | Custos directos complementares | 2 % | 330.000 | 6.600 |
|  |  | Custos directos |  |  | 336.600 |
