# Ensaio de betume asfáltico

- Propriedade do ficheiro: CYPE Ingenieros S.A.
- Formato: FIEBDC-3/2016
- Programa: Gerador de preços para construção civil. CYPE Ingenieros, S.A.
- Data: 25/09/2024
- Moeda: EUR
- Custos indirectos: 3 %
- IVA: 23 %

## X Controlo de qualidade e ensaios

### XH Materiais betuminosos

#### XHE Betumes e emulsões betuminosas

**XHE020** Ud Ensaio de betume asfáltico.
Ensaios a realizar em laboratório acreditado na área técnica correspondente, sobre uma amostra de betume asfáltico, recolhida em obra, para a determinação das seguintes características: ponto de amolecimento através do método de anel e bola, recuperação elástica segundo NP EN 13398. Incluindo deslocamento à obra, recolha de amostra e relatório de resultados.
Inclui: Deslocamento à obra. Recolha de amostras. Realização dos ensaios. Redacção de relatório dos resultados dos ensaios realizados.
Critério de medição de projecto: Ensaio a realizar, segundo documentação do Plano de controlo de qualidade.

| Código | Un | Descrição | Rendimento | Preço | Importância |
|---|---|---|---|---|---|
| mt49des010 | Ud | Repercussão por deslocamento à obra para a recolha de amostras. (material) | 1 | 0.74 | 0.740 |
| mt49lib005 | Ud | Recolha de uma amostra de ligante betuminoso, segundo NP EN 58. (material) | 1 | 26.45 | 26.450 |
| mt49lib015 | Ud | Ensaio para determinar o ponto de amolecimento de uma amostra de ligante betuminoso, através do método de anel e bola. (material) | 1 | 53.95 | 53.950 |
| mt49lib020 | Ud | Ensaio para determinar a recuperação elástica de uma amostra de betume asfáltico, segundo NP EN 13398. (material) | 1 | 139.52 | 139.520 |
| mt49lib120a | Ud | Relatório de resultados dos ensaios realizados sobre uma amostra de betume asfáltico. (material) | 1 | 96.06 | 96.060 |
| % | % | Custos directos complementares | 2 % | 316.720 | 6.334 |
|  |  | Custos directos |  |  | 323.054 |
