# Construção de instalação provisória para escritório

- Propriedade do ficheiro: CYPE Ingenieros S.A.
- Formato: FIEBDC-3/2016
- Programa: Gerador de preços para construção civil. CYPE Ingenieros, S.A.
- Data: 26/08/2025
- Moeda: EUR
- Custos indirectos: 3 %
- IVA: 23 %

## Y Segurança e saúde

### YP Instalações provisórias de higiene e bem-estar

#### YPC Instalações provisórias (aluguer/construção/adaptação de locais)

**YPC084** m² Construção de instalação provisória para escritório.
Execução, desmontagem e demolição posterior de instalação provisória para escritório com WC de serviço (lavatório e sanita) em obra, composta por: fundação de betão, massame sobre pedra, paredes de bloco de formigó, sem revestir, com pano interior de tijolo cerâmico furado, cobertura de painel sandwich sobre perfis metálicos, isolamento térmico, distribuição interior, instalações de telecomunicações, abastecimento de água, saneamento e electricidade, revestimento de marmorite nos pavimentos, ladrilhamento na zona da casa de banho e revestimento com gesso e pintura nas restantes paredes, aparelhos sanitários, tecto falso de placas de escaiola, portas de madeira pintadas e janelas de alumínio, com vidro e grades.
Critérios considerados na determinação do preço da unidade de obra: O preço inclui os trabalhos auxiliares de pedreiro.
Inclui: Preparação do terreno. Escavação de caboucos e valas. Betonagem da fundação. Execução do massame. Execução das paredes exteriores. Execução da cobertura sobre os perfis. Colocação do isolamento térmico. Execução da distribuição interior. Revestimento de pavimentos e paredes. Colocação do tecto falso de placas. Colocação da caixilharia. Ligação às instalações da própria obra. Desconexão das instalações. Demolição do conjunto. Fragmentação do entulho em peças manejáveis. Remoção e acumulação de entulho. Limpeza dos restos da obra. Carga manual de entulho para camião ou contentor.
Critério de medição de projecto: Superfície medida segundo Plano de Segurança e Saúde.
Critério de medição de obra: Medir-se-á a superfície realmente executada segundo especificações do Plano de Segurança e Saúde.

| Código | Un | Descrição | Rendimento | Preço | Importância |
|---|---|---|---|---|---|
| mt50cac010f | m² | Construção de instalação provisória para escritório com WC de serviço, composta por: fundação de betão armado; massame de betão sobre enrocamento de pedra; parede dupla de fachada com pano exterior de bloco de betão, sem revestir, e pano interior de tijolo cerâmico furado; cobertura de painel sandwich composto de chapas de aço com isolamento incorporado, sobre perfis metálicos; isolamento térmico; distribuição interior com tijolo cerâmico furado duplo; instalações de abastecimento de água, saneamento, telecomunicações e electricidade e força com tomada exterior a 230 V; revestimento de marmorite em pavimentos; ladrilhamento na zona da casa de banho e estuque de gesso e pintura nas restantes paredes; aparelhos sanitários (sanita e lavatório); tecto falso de placas de escaiola; portas de madeira lisas e pintadas e janelas de correr de alumínio natural, com vidro de 6 mm e grades. (material) | 1 | 414.12 | 414.120 |
| % | % | Custos directos complementares | 2 % | 414.120 | 8.282 |
|  |  | Custos directos |  |  | 422.402 |

Resíduos:
- demolição: ruo010408 Gravilhas e fragmentos de rocha não abrangidos 01 04 07. (componente de resíduo); rendimento 0.78 kg; Código LER 01 04 08; Massa do elemento 1 kg; Volume 0.000667 m3
- demolição: ruo150101 Embalagens de papel e cartão. (componente de resíduo); rendimento 0.242 kg; Código LER 15 01 01; Massa do elemento 1 kg; Volume 0.001333 m3
- demolição: ruo170101 Betão (betões, argamassas e pré-fabricados). (componente de resíduo); rendimento 91.222 kg; Código LER 17 01 01; Massa do elemento 1 kg; Volume 0.000667 m3
- demolição: ruo170102 Tijolos. (componente de resíduo); rendimento 32.369 kg; Código LER 17 01 02; Massa do elemento 1 kg; Volume 0.0008 m3
- demolição: ruo170103 Ladrilhos, telhas e materiais cerâmicos. (componente de resíduo); rendimento 1.859 kg; Código LER 17 01 03; Massa do elemento 1 kg; Volume 0.0008 m3
- demolição: ruo170107 Misturas de betão, tijolos, ladrilhos, telhas e materiais cerâmicos não abrangidas em 17 01 06. (componente de resíduo); rendimento 5.099 kg; Código LER 17 01 07; Massa do elemento 1 kg; Volume 0.0008 m3
- demolição: ruo170201 Madeira. (componente de resíduo); rendimento 27.255 kg; Código LER 17 02 01; Massa do elemento 1 kg; Volume 0.000909 m3
- demolição: ruo170202 Vidro. (componente de resíduo); rendimento 0.104 kg; Código LER 17 02 02; Massa do elemento 1 kg; Volume 0.001 m3
- demolição: ruo170203 Plástico. (componente de resíduo); rendimento 0.528 kg; Código LER 17 02 03; Massa do elemento 1 kg; Volume 0.001667 m3
- demolição: ruo170405 Ferro e aço. (componente de resíduo); rendimento 0.443 kg; Código LER 17 04 05; Massa do elemento 1 kg; Volume 0.000476 m3
- demolição: ruo170604 Materiais de isolamento não abrangidos em 17 06 01 e 17 06 03. (componente de resíduo); rendimento 0.27 kg; Código LER 17 06 04; Massa do elemento 1 kg; Volume 0.001667 m3
- demolição: ruo170802 Materiais de construção à base de gesso não abrangidos em 17 08 01. (componente de resíduo); rendimento 15.888 kg; Código LER 17 08 02; Massa do elemento 1 kg; Volume 0.001 m3
