# Aluguer de instalação provisória pré-fabricada para armazém de produtos químicos

- Propriedade do ficheiro: CYPE Ingenieros S.A.
- Formato: FIEBDC-3/2016
- Programa: Gerador de preços para construção civil. CYPE Ingenieros, S.A.
- Data: 25/09/2024
- Moeda: EUR
- Custos indirectos: 3 %
- IVA: 23 %

## Y Segurança e saúde

### YP Instalações provisórias de higiene e bem-estar

#### YPC Instalações provisórias (aluguer/construção/adaptação de locais)

**YPC041** Ud Aluguer de instalação provisória pré-fabricada para armazém de produtos químicos.
Mês de aluguer de instalação provisória pré-fabricada para armazenamento em obra dos produtos químicos, de dimensões 2,20x2,44x2,05 m (5,40 m²), composta por: estrutura metálica, paredes de chapa com acabamento de tinta pré-lacada, cobertura de chapa, portas de chapa e pavimento em aglomerado hidrófugo.
Critérios considerados na determinação do preço da unidade de obra: O preço inclui a limpeza e a manutenção da instalação provisória durante o período de aluguer.
Inclui: Montagem, instalação e verificação.
Critério de medição de projecto: Número de unidades previstas, segundo Plano de Segurança e Saúde.
Critério de medição de obra: Amortização em forma de aluguer mensal, segundo as condições definidas no contrato subscrito com a empresa fornecedora.

| Código | Un | Descrição | Rendimento | Preço | Importância |
|---|---|---|---|---|---|
| mt50cas025a | Ud | Mês de aluguer de instalação provisória pré-fabricada para armazenamento em obra de produtos químicos, de 2,20x2,44x2,05 m (5,40 m²), composta por: estrutura metálica através de perfis de aço galvanizado; parede de chapa nervurada e galvanizada com acabamento de pintura pré-lacada; cobertura de chapa galvanizada ondulada reforçada com perfis de aço; portas de chapa galvanizada de 1 mm com fechadura; pavimento de aglomerado hidrófugo de 19 mm. (material) | 1 | 103.12 | 103.120 |
| % | % | Custos directos complementares | 2 % | 103.120 | 2.062 |
|  |  | Custos directos |  |  | 105.182 |
