# Ensaio não destrutivo: esclerómetro

- Propriedade do ficheiro: CYPE INGENIEROS, S.A.
- Formato: FIEBDC-3/2002
- Moeda: EUR
- Custos indirectos: 3.00 %
- IVA: 23.00 %

## 0 Trabalhos prévios

### 0E Recolha de amostras e ensaios para estudo de patologias

#### 0EH Ensaios de informação do betão endurecido

**0EH020** Ud Ensaio não destrutivo: esclerómetro.
Ensaio não destrutivo consistente na determinação do índice esclerométrico do betão em pilar, através da utilização de esclerómetro, para relacionar a dureza superficial do betão com a sua resistência à compressão, sem incluir cavidade nem reposição de revestimentos ou recobrimentos.
Inclui: Realização do ensaio.
Critério de medição de projecto: Número de unidades previstas, segundo documentação gráfica de Projecto.
Critério de medição de obra: Medir-se-á o número de unidades realmente executadas segundo especificações de Projecto.

| Código | Un | Descrição | Rendimento | Preço | Importância |
|---|---|---|---|---|---|
| mt49hpa060a | Ud | Ensaio para determinar o índice esclerométrico do betão num pilar, através da utilização de esclerómetro, segundo NP EN 12504-2, sem incluir sondagem nem reposição de revestimentos ou recobrimentos. (material) | 1.000 | 7.60 | 7.60 |
| % | % | Custos directos complementares | 2 % | 7.60 | 0.15 |
|  |  | Custos directos |  |  | 7.75 |
