# Relatório do estudo dos estratos arqueológicos em edifício de interesse histórico

- Propriedade do ficheiro: CYPE INGENIEROS, S.A.
- Formato: FIEBDC-3/2002
- Moeda: EUR
- Custos indirectos: 3.00 %
- IVA: 23.00 %

## 0 Trabalhos prévios

### 0G Trabalhos arqueológicos

#### 0GD Documentação da intervenção arqueológica

**0GD040** Ud Relatório do estudo dos estratos arqueológicos em edifício de interesse histórico.
Relatório básico do estudo dos estratos arqueológicos em edifício de interesse histórico, com a finalidade de determinar a evolução das diferentes estruturas construtivas realizadas ao longo dos anos, assim como as modificações sofridas, com uma cronologia das mesmas. Inclusive memória descritiva dos trabalhos realizados (2 cópias), documentação fotográfica e planimétrica, e aproximação cronológica, segundo as normas do organismo correspondente, promotor da intervenção.
Inclui: Deslocamento à obra. Inspecção visual e recolha de dados. Redacção do relatório técnico.
Critério de medição de projecto: Número de unidades previstas, segundo documentação gráfica de Projecto.
Critério de medição de obra: Medir-se-á o número de unidades realmente executadas segundo especificações de Projecto.

| Código | Un | Descrição | Rendimento | Preço | Importância |
|---|---|---|---|---|---|
| mt51arq010 | Ud | Material fungível para trabalhos de arqueologia. (material) | 0.100 | 960.00 | 96.00 |
| mo000 | h | arqueólogo. (mão de obra) | 11.000 | 28.23 | 310.53 |
| mo057 | h | Ajudante de arqueólogo. (mão de obra) | 11.000 | 26.24 | 288.64 |
| % | % | Custos directos complementares | 2 % | 695.17 | 13.90 |
|  |  | Custos directos |  |  | 709.07 |
