# Embalagem e paletização de material arqueológico

- Propriedade do ficheiro: CYPE INGENIEROS, S.A.
- Formato: FIEBDC-3/2002
- Moeda: EUR
- Custos indirectos: 3.00 %
- IVA: 23.00 %

## 0 Trabalhos prévios

### 0G Trabalhos arqueológicos

#### 0GE Escavações arqueológicas e transportes

**0GE055** m³ Embalagem e paletização de material arqueológico.
Embalagem de material arqueológico procedente das escavações, através de lâminas de polietileno transparente, filme alveolar, grânulos de poliestireno expandido e caixas de cartão; paletização dos elementos e fixação do conjunto com fita plástica autocolante para evitar o movimento das peças, golpes e roçaduras, durante o seu transporte até ao ponto de armazenamento final. Inclusive recolha e carga de restos para camião ou contentor.
Inclui: Embalagem do material. Colocação das peças sobre paletes. Limpeza e remoção de restos para contentor.
Critério de medição de projecto: Volume medido segundo documentação gráfica de Projecto.
Critério de medição de obra: Medir-se-á o volume realmente executado segundo especificações de Projecto.

| Código | Un | Descrição | Rendimento | Preço | Importância |
|---|---|---|---|---|---|
| mt32war020 | m² | Lâmina de polietileno transparente, de 0,2 mm de espessura. (material) | 4.500 | 0.17 | 0.77 |
| mt32war050 | m² | Filme alveolar para embalar. (material) | 4.500 | 0.59 | 2.66 |
| mt32war030 | m | Fita plástica autocolante. (material) | 4.200 | 0.04 | 0.17 |
| mt32war040 | m² | Cartão canelado para embalagem. (material) | 0.200 | 0.33 | 0.07 |
| mt32war070 | kg | Grânulos de poliestireno expandido, de 10 kg/m³ de densidade, de granulometria compreendida entre 2 e 3 mm, para protecção e embalagem. (material) | 0.200 | 6.27 | 1.25 |
| mo113 | h | Operário não qualificado construção. (mão de obra) | 0.143 | 21.45 | 3.07 |
| % | % | Custos directos complementares | 2 % | 7.99 | 0.16 |
|  |  | Custos directos |  |  | 8.15 |
