# Desmontagem de toldo

- Propriedade do ficheiro: CYPE INGENIEROS, S.A.
- Formato: FIEBDC-3/2002
- Moeda: EUR
- Custos indirectos: 3.00 %
- IVA: 23.00 %

## D Demolições

### DL Vãos

#### DLS Protecções solares

**DLS010** Ud Desmontagem de toldo.
Desmontagem de toldo de menos de 3 m² de superfície, situado em fachada e fixado ao paramento através de parafusos, com meios manuais, sem deteriorar os elementos construtivos aos quais está fixado, e carga manual para camião ou contentor.
Critérios considerados na determinação do preço da unidade de obra: O preço inclui o desmontagem dos acessórios e dos elementos de fixação.
Inclui: Desmontagem do elemento. Remoção e armazenamento do material desmontado. Limpeza dos restos da obra. Carga manual do material desmontado e restos da obra para camião ou contentor.
Critério de medição de projecto: Número de unidades previstas, segundo documentação gráfica de Projecto.
Critério de medição de obra: Será medido o número de unidades realmente desmontadas segundo especificações de Projecto.

| Código | Un | Descrição | Rendimento | Preço | Importância |
|---|---|---|---|---|---|
| mo018 | h | Oficial de 1ª serralheiro. (mão de obra) | 0.993 | 22.98 | 22.82 |
| mo059 | h | Ajudante de serralheiro. (mão de obra) | 0.993 | 22.20 | 22.04 |
| % | % | Custos directos complementares | 2 % | 44.86 | 0.90 |
|  |  | Custos directos |  |  | 45.76 |
