# Desmontagem de degrau em escada metálica

- Propriedade do ficheiro: CYPE INGENIEROS, S.A.
- Formato: FIEBDC-3/2002
- Moeda: EUR
- Custos indirectos: 3.00 %
- IVA: 23.00 %

## D Demolições

### DR Revestimentos

#### DRE Escadas

**DRE020** m Desmontagem de degrau em escada metálica.
Desmontagem de degrau de madeira em escada metálica, com meios manuais, sem afectar a estabilidade estrutural e deixando-a preparada para receber um novo degrau, e carga manual para camião ou contentor.
Inclui: Desmontagem do elemento. Remoção e armazenamento do material desmontado. Limpeza dos restos da obra. Carga manual do material desmontado e restos da obra para camião ou contentor.
Critério de medição de projecto: Comprimento medido segundo documentação gráfica de Projecto.
Critério de medição de obra: Será medido o comprimento realmente desmontado segundo especificações de Projecto.

| Código | Un | Descrição | Rendimento | Preço | Importância |
|---|---|---|---|---|---|
| mo113 | h | Operário não qualificado construção. (mão de obra) | 0.185 | 21.45 | 3.97 |
| % | % | Custos directos complementares | 2 % | 3.97 | 0.08 |
|  |  | Custos directos |  |  | 4.05 |
