# Realização de abertura em tecto falso

- Propriedade do ficheiro: CYPE INGENIEROS, S.A.
- Formato: FIEBDC-3/2002
- Moeda: EUR
- Custos indirectos: 3.00 %
- IVA: 23.00 %

## D Demolições

### DR Revestimentos

#### DRT Tectos falsos

**DRT021** m² Realização de abertura em tecto falso.
Realização de abertura em tecto falso contínuo de escaiola, situado a uma altura maior ou igual a 4 m, para a colocação de luminária, condutas, grelhas, focos encastrados ou qualquer outro elemento, com meios manuais, sem afectar a estabilidade do elemento, e carga manual para camião ou contentor.
Critérios considerados na determinação do preço da unidade de obra: O preço inclui o corte prévio do contorno da abertura, mas não inclui o montagem e desmontagem de andaime.
Inclui: Marcação da abertura do tecto falso. Corte do contorno da abertura. Demolição do elemento. Fragmentação do entulho em peças manejáveis. Remoção e acumulação de entulho. Limpeza dos restos da obra. Carga manual de entulho para camião ou contentor.
Critério de medição de projecto: Superfície medida segundo documentação gráfica de Projecto.
Critério de medição de obra: Medir-se-á a superfície realmente demolida segundo especificações de Projecto.

| Código | Un | Descrição | Rendimento | Preço | Importância |
|---|---|---|---|---|---|
| mo113 | h | Operário não qualificado construção. (mão de obra) | 0.142 | 21.45 | 3.05 |
| % | % | Custos directos complementares | 2 % | 3.05 | 0.06 |
|  |  | Custos directos |  |  | 3.11 |
