# Remoção de grade tradicional de perfis metálicos em vedação de terreno

- Propriedade do ficheiro: CYPE INGENIEROS, S.A.
- Formato: FIEBDC-3/2002
- Moeda: EUR
- Custos indirectos: 3.00 %
- IVA: 23.00 %

## D Demolições

### DU Infra-estruturas no logradouro

#### DUV Vedações

**DUV030** m Remoção de grade tradicional de perfis metálicos em vedação de terreno.
Remoção de grade tradicional de perfis metálicos ocos em vedação de terreno, com uma altura menor de 2 m, com meios manuais e equipamento de oxicorte, recuperação de material para localização posterior em outro local, e carga manual para camião ou contentor.
Critérios considerados na determinação do preço da unidade de obra: O preço inclui o desmontagem dos acessórios e dos elementos de fixação, mas não inclui a demolição da fundação.
Inclui: Remoção do elemento. Classificação e etiquetagem. Armazenamento dos materiais a reutilizar. Carga manual do material a reutilizar para camião. Remoção e acumulação dos restos de obra. Limpeza dos restos da obra. Carga manual dos restos de obra para camião ou contentor.
Critério de medição de projecto: Comprimento medido segundo documentação gráfica de Projecto.
Critério de medição de obra: Será medido o comprimento realmente desmontado segundo especificações de Projecto.

| Código | Un | Descrição | Rendimento | Preço | Importância |
|---|---|---|---|---|---|
| mq08sol010 | h | Equipamento de oxicorte, com acetileno como combustível e oxigénio como comburente. (equipamento) | 0.116 | 8.25 | 0.96 |
| mo019 | h | Oficial de 1ª soldador. (mão de obra) | 0.124 | 22.98 | 2.85 |
| mo018 | h | Oficial de 1ª serralheiro. (mão de obra) | 0.496 | 22.98 | 11.40 |
| mo059 | h | Ajudante de serralheiro. (mão de obra) | 0.248 | 22.20 | 5.51 |
| mo112 | h | Operário especializado construção. (mão de obra) | 0.186 | 21.98 | 4.09 |
| mo113 | h | Operário não qualificado construção. (mão de obra) | 0.372 | 21.45 | 7.98 |
| % | % | Custos directos complementares | 2 % | 32.79 | 0.66 |
|  |  | Custos directos |  |  | 33.45 |
