# Injecção de leitada de cal hidratada para a consolidação de muros de alvenaria de pedra

- Propriedade do ficheiro: CYPE INGENIEROS, S.A.
- Formato: FIEBDC-3/2002
- Moeda: EUR
- Custos indirectos: 3.00 %
- IVA: 23.00 %

## E Estruturas

### EC Cantarias

#### ECY Reparações

**ECY023** m Injecção de leitada de cal hidratada para a consolidação de muros de alvenaria de pedra.
Injecção a baixa pressão ou por gravidade desde os orifícios mais elevados das juntas do muro de alvenaria de pedra, com 6 kg/m de leitada, de cal hidráulica natural, tipo NHL 5, cargas pozolânicas, inertes seleccionados e outros aditivos, aplicada através de equipamento de injecção a baixa pressão (máximo de 1 atm por boca), para a consolidação de muros de alvenaria de pedra de menos de 30 cm de espessura.
Inclui: Pré-mistura dos componentes da leitada. Ligação da mangueira com os injectores. Injecção da leitada. Desconexão da mangueira. Limpeza superficial.
Critério de medição de projecto: Comprimento da junta injectada, medida segundo documentação gráfica de Projecto.
Critério de medição de obra: Medir-se-á o comprimento realmente executado segundo especificações de Projecto.

| Código | Un | Descrição | Rendimento | Preço | Importância |
|---|---|---|---|---|---|
| mt09rep110a | kg | Leitada, composta por cal hidráulica natural, tipo NHL 5, cargas pozolânicas, inertes seleccionados e outros aditivos, para aplicar em injecções de consolidação em muros de alvenaria de pedra, tipo M-10 segundo EN 1015-11, para utilização em elementos localizados no interior das construções, sujeitos a requisitos estruturais segundo EN 998-2. (material) | 6.000 | 1.52 | 9.12 |
| mq06eim010 | h | Equipamento de injecção manual de argamassas fluidas e resinas. (equipamento) | 0.209 | 1.72 | 0.36 |
| mo020 | h | Oficial de 1ª construção. (mão de obra) | 0.222 | 22.68 | 5.03 |
| mo113 | h | Operário não qualificado construção. (mão de obra) | 0.222 | 21.45 | 4.76 |
| % | % | Custos directos complementares | 2 % | 19.27 | 0.39 |
|  |  | Custos directos |  |  | 19.66 |
